# E23354 Köstlinschule Tübingen
Angebotsaufforderung (GAEB DA XML 3.3, DA83)
Währung: EUR
Erstellt mit: G&W CALIFORNIA PRO, CALIFORNIA PRO V15.1.12, 12.06.2026

## Hinweis VOB :
Hinweis VOB :
Vertragsgrundlage für die Ausführung der Bauleistungen sind  die VOB, Teil B (DIN 1961) und die VOB, Teil C (Allgemeine Technische Vertragsbedingungen für Bauleistungen – ATV) in der zum Zeitpunkt des Vertragsabschlusses jeweils gültigen Fassung.

## 0. Allgemeine Baubeschreibung
0. Allgemeine Baubeschreibung

Allgemeine Objektbeschreibung

Neubau Köstlinschule Tübingen

Das Grundstück mit der FlSt.Nr. 1096 für den Neubau der Köstlinschule liegt an der Wilhelmstraße 63 in 72074 Tübingen. Der Neubau des zukünftigen Ensembles befindet sich zwischen der Frischlinstraße und der stark
frequentierten Wilhelmstraße, an der auch der ÖPNV anbindet. Die schlanke, differenzierte Entwicklung entlang der Grundstücksgrenzen schafft einen großzügigen Schuleingangs- und Pausenhof, für dessen Gestaltung auch
teilweise Baumbestand geschützt und identitätsstiftend integriert werden kann.

Die gemeinsame Eingangssituation für Schul- und Musikschulhaus klärt die Zugangssituation des Gesamtensembles und verbindet beide Bildungsinstitutionen zu einem Campus.

Der dreigeschossige Neubau der Grundschule mit flach geneigtem Walmdach und einer Teilunterkellerung nimmt eine Gymnastikhalle, 8 Klassenzimmer, mit Gruppenräumen, inkl. den Nebenräumen auf. Im Erdgeschoss finden sich die schulöffentlichen Räume wie Foyer, Mensa mit Küchenbereich und pädagogischer Küche, sowie der Verwaltungsbereich, ergänzt durch einen zentralen Sanitärbereich. Ebenso der separate Zugang im Anschluss an das Treppenhaus für die schulfremde Nutzung der Gymnastikhalle im UG durch Vereine. In den beiden Obergeschossen verteilen sich die Klassen- und Gruppenräume.

Das vorliegende Bodengutachten weist aufgrund des vorgefundenen Baugrundes die Notwendigkeit der Ausführung einer Pfahlgründung - auch für den nichtunterkellerten Bereich des Erdgeschosses - aus. Außerdem wird der Grundwasserhorizont mit einem Bemessungswasserstand von 324,20 m ü. NHN = - 1,37 OK FFB EG erreicht. Die STB-Konstruktion des Untergeschosses mit Bodenplatte und Außenwände in WU-Beton ist als „Weiße Wanne“ mit der Anforderung WU geplant. Auch eine  Frischbetonverbundfolie soll zur Ausführung kommen.

Aufgrund der beengten Grundstücksverhältnisse wird nach Westen und nach Süden ein Verbau mit Rückverankerungen notwendig.
Im Norden kommt es auch zu einem teilhohen Verbau ohne Rückverwankerung.

Die tragenden Innenwände des Untergeschosses sowie die UG-Decke und die Balkonplatten im OGI+II werden als STB-Wände ausgeführt. Das Erdgeschoss wird aufgrund Anforderungen der Versammlungsstätte im Foyer und
Mensabereich aus Stahlbetonwänden und Stützen errichtet.

Die tragenden Wände in den Obergeschossen werden als Holzständerwände gefertigt. Für die tragenden Außenwände sind elementierte Holzständerwände mit einer hinterlüfteten Bekleidung vorgesehen. Die Decke über 1.OG wird als Massivholzdecke - die flachgeneigte Dachdecke über dem 2.OG als klassisches Sparrendach – ausgeführt.

Die Dachdeckung des flachgeneigten Daches wird als Stehfalzdeckung. In die Dachflächen werden PV-Elemente integriert. Der zentrale Lüftungstechnikraum im UG aus WU-Konstruktion erhält einen vorgelagerten Einbringschacht, der den Austausch der Komponenten im Rahmen von Wartungs- bzw. Instandsetzungsarbeiten gewährleistet.

Gemäß der Energierichtlinie der Stadt Tübingen ist das Gebäude gemäß den Anforderungen des Passivhaus-Standards geplant; allerdings ohne nachfolgende Zertifizierung.
Die Energieerzeugung erfolgt über den Anschluss an das örtliche Fernwärmenetz. Die Räume werden über eine zentrale mechanische Lüftungsanlage mit Wärmerückgewinnung be- und entlüftet.

Während der Baumaßnahme erfolgt der Baustellenzufahrt zum Grundstück über die Wilhelmstraße. Eine Spur der Wilhelmstraße soll für die Baumaßnahme gesperrt werden. Ein Verkehrsplan für die Sperrung der Spur liegt vor. Die örtlichen Verkehrsverhältnisse sind zu beachten. Parkplätze an der Straße sind nicht vorhanden. Der zu errichtender Bauzaun umschließt die Baustelle des Neubaus.

Das Grundstück mit der Parallelbaustelle der Musikschule bietet eine beengte Baustelleneinrichtung und Lagermöglichkeiten. Es wird vorgesehen, den Bauzaun in Phasen zu errichten, um die Zugänglichkeit der Musikschulbaustelle zu gewährleisten. Wenn die Baustelle der Köstlinschule startet mit Durchführung der Aushubarbeiten, Verbau- und Wasserhaltungsmaßnahmen, soll der Bauzaun  Phase 1 nur im Bereich des UG-Aushubs platziert werden.
Währenddessen erfolgen die Dach-. Fenster- und Fassadenarbeiten an der Musikschule. In Phase 2 soll der Bauzaun teilweise im Hofbereich umgesetzt werden und ausgeweitet werden auf den nicht unterkellerten Bereich der
Köstlinschule, während Fassadenarbeiten und die Dachdeckungsarbeiten der Musikschule erfolgen.
Insbesondere muss darauf geachtet werden, das die Fluchtwege und der Fassadenbereich des Anbaus der Musikschule freigehalten werden.
In Phase zwei finden die Pfahlgründungsarbeiten, sowie die WU-Stahlbetonarbeiten an der Köstlinschule statt. Nach Abschluss der WU-Stahlbetonarbeiten im UG werden die Bohrpfähle im EG freigelegt. Sofern die Fassaden- und Dachdeckungsarbeiten der Musikschule abgeschlossen sind, wird der Bauzaun ausgeweitet. Die Zugänge und die Fluchtwege der Musikschule müssen auch während der Baumaßnahme freigehalten werden.

OK FFB UG :  -3.40 = 322.17 m ü. NHN
OK RFB UG :  -3.58 = 321.99 m ü. NHN

OK FFB EG / EFH :  0.00 = 325.57 m ü. NHN
OK RFB EG :  - 0.18 = 325.39 m ü. NHN

OK FFB OG I :  +3.64 = 329.21 m ü. NHN
OK RFB OG I :  +3.46 = 329.03 m ü. NHN

OK FFB OG II :  +7.26 = 332,83 m ü. NHN
OK RFB OG II :  +7.04 = 332,61 m ü. NHN

OK First :  +12.00 = 337.57 m ü. NHN
OK Traufe :  +11.10 = 336.67 m ü. NHN

## 1. Technische Beschreibung KG 420 (Heizungsinstallation)
1. Technische Beschreibung KG 420 (Heizungsinstallation)

Heizungstechnische Anlagen KG 420
Der Planung zu Grunde liegende Normen
Der Planung liegen unter anderen folgende Normen zu Grunde:
- DIN EN 12831 – Heizlastberechnung
- DIN 4751 bzw. DIN EN 12828
- DIN 4753
- Energieeinsparverordnung EnEV 2009
- Landesbauordnung
- MLAR, LAR
- Energieleitlinie der Universitätsstadt Tübingen (EngL) 2020
Wärmeerzeugung KG 421

Die Versorgung mit Heizwärme erfolgt über einen neuen Anschluss an das Nahwärmenetz der Stadtwerke Tübingen. Im Untergeschoss wird gemäß den aktuellen gültigen TAB der Stadtwerke Tübingen die Fernwärmeübergabestation inkl. Sicherheitseinrichtung und Verteilerstation installiert, danach erfolgt die Verteilung inklusive Heizkreisverteiler, Druckhaltung, Messeinrichtungen etc. Die Fernwärmeübergabestation ist Teil des Auftrags.

Das Heizmedium ist Nahwärme:
Vor- und Rücklauftemperatur für Fußbodenheizung:  40°C / 33°C
Vor- und Rücklauftemperatur für Deckenstrahlheizungen.:  45°C / 35°C
Vor- und Rücklauftemperatur für Heizkörper:  40°C / 33°C
Vor- und Rücklauftemperatur für Lüftungsgeräte:  50°C / 35°C
Druckstufe:  PN 6

Die Gebäudeheizlast beträgt:
Fußbodenheizung, ca.;  72 kW
Deckenstrahlheizungen, ca.;  10 kW
Heizkörper, ca.;  3,1 kW
RLT-Anlagen (Lufterhitzer), ca.;  52,86 kW
Summe Wärmeerzeugung ca.:  138kW

Gesamt-Heizleistung: ca. 140 kW
Wärmeverteilung KG 422
Die Unterteilung der Heizgruppen erfolgt unter Berücksichtigung der Verbrauchs- und nutzungsspezifischen Versorgungsbereichen. Die Heizkreise sind jeweils mit Motorventilen zur bedarfsabhängigen Regelung ausgestattet. Die Vorlauftemperatur der Heizkreise wird witterungsabhängig geregelt.
Die Raumtemperaturen für alle Räume, außer Abstell-, Technik- und Waschräume, wird auf 20°C in der Heizlastberechnung berechnet. Nachfolgend finden Sie eine Übersicht zu den angesetzten Raumtemperaturen:

Raumtemperatur Laut der Energieleitlinie

Büro-, Unterrichts-, Aufenthalts-, Lese- und Wohnräume

während der Nutzung / bei Nutzungsbeginn / Umkleideräume / Wasch- und Duschräume / Küchen bei Nutzungsbeginn / Toiletten  20°C / 19°C / 22°C / 22 – 24°C / 18°C / 15°C

Schulgebäude

Unterrichtsräume, Aulen / während der Nutzung / bei Nutzungsbeginn  20°C / 17 – 19°C

Sportstätten / Turn- und Sporthallen

Hallen- und Gymnastikräume / bei schulischer Nutzung / bei außerschulischer Nutzung  17°C / 15°C

Heizflächen KG 423
Bei der Abgabe der Wärme an die Räume kommen folgende Systeme zum Einsatz:
- Die Beheizung der Küche, der Klassen- und Büroräume, der Duschbereiche und der Mensa, sowie den WC-Räumen erfolgt mittels Fußbodenheizung.
- Die Beheizung der Gymnastikhalle erfolgt mittels Deckenstrahlheizungen.
- Die Beheizung der Technikräume im UG erfolgt mittels Heizkörper.

Als Schnittstelle sind nur die Heizkreisverteiler, Wärmedämmung und Flächenheizungsrohr in die Kosten enthalten.  Die übrigen Komponenten für die Fußbodenheizung (Dämmung im Fußbodenaufbau + Randdämmstreifen) werden von der Architekturseite eingebracht.
Verbrauchserfassung
Das Gebäude erhält einen Gesamt-Warmwasserzähler, und ein Passstück für jeden Verteilerabgang. Ein Wärmemengenzähler an sich wird bei den Verteilerabgängen noch nicht installiert.
Rohrleitungen mit Zubehör
Für die Verteilleitungen in der Heizzentrale und die Steigstränge wird als Rohrmaterial Edelstahl 1.4520 ohne DVGW-Zulassung verwendet.
Wärmedämmung/Isolierung
Die Wärmedämmung/Isolierung wird nach den Vorgaben der Energieeinsparverordnung ausgeführt, als Isoliermaterial ist alukaschierte Mineralwolle bzw. geschlossenzelliger Schaumstoff in Leichtbauwänden vorgesehen. In stoßgefährdeten Bereichen bis 2,0 m Höhe über Fußboden, wie z.B. in der Technikzentrale, wird Oberflächenschutz aus Alu-Grobkorn angebracht. In Abhang decken und Schächten kommt nur Wärmedämmung in alukaschierter Ausführung zur Anwendung.

## 2. Zusätzlich technische Vertragsbedingungen - ZTV Allgemein
2. Zusätzlich technische Vertragsbedingungen - ZTV Allgemein

Nachfolgende ZTV Allgemein gelten für alle Gewerke, soweit diese in den jeweiligen Leistungsbereich eingreifen.

1. Festpreise
Die Einheitspreise (Material und Lohn) sind Festpreise bis zum Abschluss sämtlicher Arbeiten.

2. Baustelleneinrichtung

2.1 Baustelleneinrichtung
Sofern nachfolgend nicht anderslautend beschrieben, wird die Baustelleneinrichtung nicht separat vergütet.
Der AN hat die erf. Baustelleinrichtung in die Einheitspreise einzukalkulieren.

2.2 Erscheinungsbild
Der AG legt großen Wert auf ein sauberes und geordnetes Erscheinungsbild der Baustelle und der Baustelleneinrichtung.
Alle großflächigen oder -formatigen Bestandteile der Baustelleneinrichtung des AN sind in sauberem, ordentlichem, neuwertigem Zustand an der Baustelle aufzubauen.

2.3 Flächen der Baustelleneinrichtung
Abweichend zu VOB/B § 4 Absatz 4 stellt der AG dem AN nur soweit ausdrücklich benannt und zugesagt Baustelleneinrichtungsfläche zur Verfügung. Vorhandene und verbleibende Bauteile und Anlagen, wie etwa Nachbarbebauungen, sind betriebsfähig zu erhalten.
Der AG behält sich vor, die Nutzungsgenehmigung für den AN für die zur Baustelleneinrichtung zur Verfügung gestellten Flächen zu widerrufen, wenn dies aus Gründen des Bauablaufs erforderlich wird.

2.4 Zusätzlicher Flächenbedarf für die Baustelleneinrichtung
Der AN überprüft vor Angebotsabgabe, ob er für die Durchführung der an ihn beauftragten Leistungen zusätzlich zu den vom AG etwaig zur Verfügung gestellten Flächen weitere Baustelleneinrichtungsflächen für Verkehr, Zuwegung, Logistik, Lagerung oder Personalunterkünfte benötigt.

Werden private Flächen wie Nachbarland und/oder öffentliche Flächen wie Straßen und Wege zusätzlich als Einrichtungsfläche vom AN benötigt, so trägt der AN sämtliche erforderlichen Beantragungen, Abstimmungen, Gebühren und sonstigen Kosten sowie die anfallenden Nutzungsgebühren.

2.5 Wiederherstellung Baustelleneinrichtungsfläche
Der AN hat nach Beräumung die Baustelleneinrichtungsfläche, diese wieder in den vorgefundenen Zustand zu versetzen.
Vom AN benötigte Leitungen und Fundamente des AN sind zu wieder entfernen.

2.7 Anschlüsse für die Baustelleneinrichtung

2.7.1 Nebenkosten Bauwasser, Baustrom
Die anfallenden Verbrauchskosten für Bauwasser und Baustrom werden vom Bauherr direkt übernommen,
ohne Umlage.
Der AG stellt dem AN die Anschlüsse für Bauwasser und Baustrom kostenlos zur Verfügung.

2.8 Baustellenbeleuchtung
Der AN stellt eine ausreichende Arbeitsplatzbeleuchtung für seine Mitarbeiter in allen Arbeitsbereichen im Rahmen seiner Leistungen zur Baustelleneinrichtung für sein Gewerk zur Verfügung.

2.9 Sanitäreinrichtungen
Toiletten werden durch den AN Rohbau bereitgestellt, vorgehalten und regelmäßig gereinigt.

2.10 Verantwortliche Person des AN
Der Auftragnehmer hat bei der Angebotsabgabe (Auftragsvergabe) eine für die Leitung der Ausführung verantwortliche, deutsch sprechende, qualifizierte Person zu benennen, die zur Entgegennahme von Weisungen im Sinne der VOB/B §4 (1) berechtigt ist und während der Arbeitszeit ständig auf der Baustelle anwesend oder anders erreichbar sein muss.

Der Auftraggeber kann einen Austausch verlangen.
Ein Wechsel der verantwortlichen Person durch den Auftragnehmer ist dem Auftraggeber unverzüglich schriftlich mitzuteilen.

2.11 Koordinationsgespräche
Die verantwortliche Person (siehe Ziffer 3.10) hat der Auftragnehmer zu regelmäßigen Koordinationsgesprächen zu entsenden, die im wöchentlichen Turnus an einem vom Auftraggeber festgesetzten Termin auf der Baustelle stattfinden.
Eine besondere Vergütung hierfür erfolgt nicht.

Vom Auftraggeber oder dessen Vertreter werden über sämtliche Besprechungen Protokolle aufgestellt und nur diese haben Gültigkeit.

Eventuelle Einwendungen müssen vom Auftragnehmer innerhalb einer Woche nach Erhalt des Protokolls erfolgen.

Es gilt das Datum der E-Mail oder des Poststempels. Nach Ablauf der Frist gilt das Protokoll als anerkannt.

2.11.1 Koordination, Abstimmung auf der Baustelle
Der AN hat sich mit Firmen, die zeitgleich auf der Baustelle sind, derart abzustimmen, dass ein reibungsloses und lückenloses Ineinandergreifen der Gewerke gewährleistet ist.

2.12 Vermessungsarbeiten
Vom Vermessungsingenieur des AG wird pro Geschoss ein Meterriss übergeben.

Sämtlich erf.  vermessungstechnische Arbeiten, die der AN der nachf. beschr. Leistungen für die Ausführung seiner Leistungen benötigt, hat er selbst auszuführen und werden nicht gesondert vergütet.

2.13 Sicherungs- und Schutzmaßnahmen
Vom Auftragnehmer ist ein Sicherheitsbeauftragter zu stellen und namentlich zu benennen,
der für die Einhaltung der Sicherheitsvorschriften auf der Baustelle verantwortlich ist.

2.13.1 Bauzwischen- und Montagezustände
Alle für den AN zum Angebotsabgabezeitpunkt erkennbaren Leistungen für Provisorien, Bauzwischenzustände und Montagezustände, die er zur Erbringung seiner Leistungen benötigt, sind Bestandteil der Leistungen des AN.

Hierzu zählen neben Hilfsmitteln und -gerüsten auch Verstärkungen und Dimensionierungen von Bauteilen für Belastungen während des Transports oder der Montage.

2.14 Lärm - Emissionswerte
Alle Geräte und Maschinen, die zur Herstellung der nachf. beschriebenen Arbeiten erforderlich sind, müssen mind. die zul. Lärm-Emmissionsrichtwerte gemäß der Geräte - u. Maschinenlärmschutzverordnung (32. BlmSchV) einhalten.
Geräte und Maschinen müssen dem Stand der Technik entsprechen.

2.15 Arbeitszeiten
Nachf. beschriebene Arbeiten dürfen nur zu den gesetzlich vorgeschrieben Tages - u. Nachtzeiten ausgeführt werden.

Diese sind vom AN im Vorfeld mit den örtl. Behörden abzustimmen.

3. Allgemeine Hinweise

Für nachfolgend beschriebene Leistungen gelten die Verarbeitungsvorgaben und Einbauanweisungen der Hersteller für die eingesetzten Baustoffe, -Elemente und -Produkte, die Publikationen der im jeweiligen Fachbereich allgemein anerkannten Verbände und der sonstigen Herausgeber von Richtlinien, Merkblätter,
Empfehlungen etc. in der zum Zeitpunkt der Ausführung gültigen Fassung als vereinbart.

Alle für ein Bauteil oder Bauelement erforderlichen Bestandteile sind aus dem System eines Materialherstellers zu beziehen und als durchgängige Produktlinien anzubieten.

4. Aufmaß

4.1
Der AN erstellt prinzipiell örtliche Aufmaße als Grundlage seiner Planungen, Bestellungen, Fertigungen und
Montagen.

4.2
Sämtliche Maße sind vom Auftragnehmer verantwortlich zu prüfen.
Alle Maße sind am Bau vor Ausführung der Arbeiten nachzumessen.

Maßdifferenzen zwischen Ausführungszeichnungen und baulichen Gegebenheiten sind unverzüglich der
örtlichen Bauleitung mitzuteilen und mit Ihr inhaltlich abzustimmen.

Eine besondere Vergütung erfolgt nicht. Diese Leistung ist in die Einheitspreise einzukalkulieren.

5. Prüfungen, Abnahmen

5.1
Der Auftraggeber verlangt nach VOB/B§ 12 Nr. 4. (1) Satz 1 eine förmliche Abnahme für alle Leistungen.
Der AN ist für die Rechtzeitigkeit der Veranlassung der Abnahmen, Prüfungen verantwortlich.

6. Muster, Probeflächen

Im Zuge der Werkstatt- und Montageplanung stimmt der AN eigenverantwortlich mit dem AG ab, ob und in
welchem Umfang Musterbauteile herzustellen sind.
Grundsätzlich gilt, dass das eingebaute Material dem freigegebenen Muster entsprechen muss.

7. Koordination und Überwachung der Arbeitssicherheit

Auf der Grundlage der Baustellenverordnung wird vom AN ein Sicherheits- und Gesundheitsschutzkoordinator
eingesetzt.

Er überwacht die Einhaltung der Baustellenordnung
sowie der Arbeitsschutz - u. Unfallverhütungsvorschriften und schreitet bei erkennbaren Gefahrenzuständen ein.
Die Tätigkeit des Koordinators befreit den AN nicht vor der Verantwortlichkeit zur Erfüllung der
Arbeitsschutz - und Unfallverhütungsvorschriften.

8. Baustellenordnung

8.1 Vorbemerkung
Für die nachfolgend ausgeschriebene Baumaßnahme wird nachstehende Baustellenordnung vereinbart.

Diese soll einen störungsfreien Bauablauf ermöglichen und die Sicherheit für Beschäftigte und Anlagen gewährleisten.

Sie enthält Regeln zur Organisation, Koordination und Überwachung des Baustellenbetriebs und umfasst Maßgaben zur Arbeitssicherheit.

Jeder AN hat sein Personal über den Inhalt der Baustellenordnung zu unterrichten.

Ihre Einhaltung ist ein Teil der Vertragserfüllung.

8.2. Allgemeines
Das Personal des AN hat den Anweisungen des AG Folge zu leisten,
Im nicht gerechtfertigten Weigerungsfal hat der AG das Recht, die erforderlichen Maßnahmen zulasten des AN zu veranlassen.

Der AG wird bei offensichtlicher Missachtung der Unfallverhütungsvorschriften oder bei bestehenden Unfallgefahren die sofortige Einstellung der Arbeiten veranlassen.
Die Unterbrechung dauert so lange an, bis die Gefahrenquelle beseitigt ist.
Die durch die Unterbrechung entstehenden Kosten und Folgen gehen zu Lasten des verursachenden AN.
Der vereinbarte Fertigstellungstermin bleibt von dieser Maßnahme unberührt.

Der AN verpflichtet sich, seine Arbeit auf dem Baustellengelände erst aufzunehmen, wenn ihm die Arbeitserlaubnis vom AG erteilt wurde.

Die in Verbindung mit der Arbeitserlaubnis erteilten Auflagen bezüglich der Arbeitssicherheit usw. sind einzuhalten.

Die Bauleitung des AG ist berechtigt, gegen die Baustellenordnung zuwiderhandelnde Personen nach einmaliger Abmahnung von der Baustelle zu weisen.

8.3. Verantwortung des AN
Der AN hat das Arbeitsschutzgesetz und die Unfallverhütungsvorschriften in der jeweils neuesten Fassung einzuhalten.
Das von ihm eingesetzte Personal ist entsprechend der für seinen Arbeitsbereich gültigen Unfallverhütungsvorschrift zu unterweisen.

Bei Arbeitsunfällen ist, unabhängig von der unternehmensinternen und arbeitsrechtlichen Meldepflicht, grundsätzlich der AG unverzüglich in Kenntnis zu setzen.

8.4.  Persönliche Schutzausrüstung
Für alle Arbeiten hat der AN seinem Personal die notwendigen Schutzausrüstungen bereitzustellen.
Er hat dafür zu sorgen, dass seine Mitarbeiter die Schutzausrüstungen nutzen.
Prinzipiell besteht auf der Baustelle Schutzhelm- und Sicherheitsschuhpflicht.

Der AN ist dafür verantwortlich, dass der gesamte Bereich seiner Bau- und Montagestelle auch bei vorübergehender Abwesenheit des Personals so gesichert ist, dass keine Unfallgefährdungen bestehen.

8.5 Technische Sicherheit von Arbeitsmitteln
Verwendete Arbeismittel, wie Gerüste, Bauaufzüge, Arbeitsbühnen, elektrische Anlagen und Geräte, Krane und dergleichen, haben den geltenden Regeln und Unfallverhütungsvorschriften sowie den Allgemein Anerkannten Regeln der Technik zu entsprechen.

Vorgeschriebene Sachkundigen - und Sachverständigen - Prüfprotokolle müssen vom AN rechtzeitig vorgenommen werden, diese sind einschl. aller sonstigen notwendigen Nachweise auf der Baustelle zur Einsicht vorzuhalten.

8.6 Hebezeuge und Montagefahrzeuge
Bei der Benutzung von mobilen Hebezeugen ist der AN für ordnungsgemäße Handhabung und Schutzvorkehrung
verantwortlich.

Das gilt auch für eingesetzte Anschlagmittel.
Es dürfen nur für den beabsichtigten Transport zugelassene und sicherheitstechnisch einwandfreie Lastaufnahmemittel eingesetzt werden.

8.7 Arbeiten in mehreren Ebenen
Bei Montagearbeiten ist das zeitgleiche Übereinanderarbeiten mehrer Personen auszuschließen.
Ist dies nicht möglich, so sind alternative Maßnahmen zur Sicherung der Gefahrenbereiche wie Absperrungen
vorzusehen.

8.8 Elektrosicherheit / Baustromversorgung
Elektroarbeiten dürfen nur von fachkundigen Personen ausgeführt werden.

Es ist nur die Verwendung von zugelassenen und gem. UW geprüften elektrischen Betriebsmitteln und Geräten
gestattet.

Ab der Hauptverteilung sind für die Arbeiten des AN erforderliche Unterverteilungen Sache des AN.

8.9 Brand- und Explosionsschutz
Jeder AN hat im Rahmen seines Wirkungsbereiches dafür zu sorgen, dass jegliche Brandgefahr vermieden wird.
Darüber hinaus hat der AN bei Arbeiten mit Brandgefahr ausreichend Maßnahmen für eine evtl. Brandbekämpfung
zu treffen.
Der AN verpflichtet sich, im Vorfeld und eigenverantwortlich entsprechende Erlaubnisscheine (z. B. bei
Schweißarbeiten) bei dem entsprechenden Gebäudeverantwortlichen einzuholen.
Bei vorhandener Brand- und Explosionsgefahr ist eine Schweißerlaubnis beim AG einzuholen.

Gasflaschen aller Art sind durch geeignete Maßnahmen gegen Umfallen zu sichern. Sie dürfen nicht der Sonne
oder sonstigen Wärmeeinflüssen ausgesetzt werden.
Die Aufstellorte für eine größere Anzahl von Gasflaschen sind mit dem AG im Vorfeld abzustimmen.
Die Lagerung von Flüssiggas unter Erdlage ist grundsätzlich verboten.

8.10 Fernsprechstelle
Ein Fernsprechgerät o.glw. mit Notrufeinrichtung hat bei der örtlichen Fachbauleitung des AN zur Verfügung zu stehen.

8.11 Umgang mit Gefahrstoffen
Beabsichtigt der AN den Einsatz bzw. Umgang mit Gefahrenstoffen
entsprechend der Gefahrenstoffverordnung bzw. den technischen Regeln für Gefahrenstoffe, so hat der AN vor
Aufnahme der Arbeiten:
1. den Nachweis der Sachkunde,
2. eine Anzeige des beabsichtigten Umgangs mit dem Gefahrenstoff,
3. das Vorhandensein einer entsprechenden Betriebsanweisung gem.den Vorschriften der Gefahrenverordnung,
4. das Vorhandensein von EU-Sicherheitsdatenblättern
schriftlich zu erbringen.

Andernfalls behält sich der AG vor, die Arbeiten zu unterbinden bzw. auf Kosten des AN an einen Dritten
weiterzuvergeben.

8.12. Schuttentsorgung / Sauberkeit auf der Baustelle

8.12.1
Auf der Baustelle wird die Bauschuttbeseitigung nach dem Verursacherprinzip geregelt (Nebenleistung).

8.12.2
Es wird während der gesamten Bauzeit immer eine saubere, den Unfallverhütungsvorschriften
entsprechende Baustelle verlangt.
Die Baustelle und der Baubereich sind stets in besenreinem Zustand zu halten.

8.12.3
Der Auftragnehmer hat während der gesamten Ausführungszeit mind. wöchentlich
für die Beseitigung und Abfuhr seines anfallenden Bauschuttes und anderer Abfälle zu sorgen und aufzukommen.

8.12.4
Für das Auffangen und Abtransportieren sind geeignete Container zu stellen.
Die freie Lagerung von Schutt im Gebäude und im Außenbereich ist nicht gestattet.

8.12.5
Die gültigen Ver- und Anordnungen, Abfallgesetze und Hinweise der Umweltbehörden
zur Trennung von Schutt-, Abfall-und Reststoffen sind einzuhalten.

8.12.6
Ferner sind durch ausfahrende Fahrzeuge des AN verunreinigte Gehwege, Straßen und Zufahrten zu reinigen.
Der Unternehmer ist für die Sauberhaltung der öffentlichen Zufahrtsstraßen verantwortlich.
Es ist zu beachten, dass der Straßenverkehr nicht durch Verschmutzung gestört wird.

8.12.7
Die Bauleitung behält sich bei Nichteinhaltung vorgenannter Forderungen, nach Setzung einer angemessenen Frist, ohne weitere Ankündigung die Ersatzvornahme vor.

8.13 Alkohol
Im Bereich der Baustelle sowie im gesamten Betriebsgelände gilt absolutes Alkoholverbot.
Sollten an de Baustelle Beschäftigte während der Arbeitszeit alkoholisiert angetroffen werden, behält sich der AG vor, die entsprechenden Personen ohne Abmahnung von der Baustelle zu verweisen.

9. Besichtigung der örtlichen Gegebenheiten

Den Firmen, die sich an der Ausschreibung beteiligen, wird dringend angeraten, sich mit den örtlichen Verhältnissen vertraut zumachen.

10. Angaben im Leistungsverzeichnis

Mit den im Leistungsverzeichnis enthaltenen Angaben über Bauart, Bauteil, Baustoff und Abmessungen gelten auch der Herstellungsvorgang und -ablauf bis zur fertigen Leistung unter Zugrundelegung der anerkannten Regeln der Technik und der gesetzlichen und behördlichen Vorschriften als beschrieben.

Hierbei bedeutet "Bauart" das Herstellen durch Zusammenfügen der Stoffe und Bauteile zur fertigen Leistung.

Alle Leistungen umfassen auch die Lieferung der dazugehörigen Stoffe und Bauteile einschl. Abladen und lagern
auf der Baustelle sofern in der Leistungsbeschreibung nicht anderslautend beschrieben.
Alle erforderlichen Geräte, Kräne, Bauaufzüge Hebezeuge usw., hat der AN selbst zu stellen.

Die Kosten hierfür sind in die Einheitspreise einzurechnen.

11.  Luftdichtheitsprüfung - Blower Door Test

Um die Luftdichtigkeit der Gebäudehülle zu garantieren, wird auf Kosten des AG
eine Luftdichtheitsprüfung gemäß EN 13829 durchgeführt.
Entsprechend der Passivhaus-Anforderung, liegt der Grenzwert bei n50 = 0,60 1/h.

Wird der betreffende Grenzwert für die volumenbezogene Luftdurchlässigkeit nicht eingehalten,
müssen vom betroffenen Auftragnehmer(n) die Mängel behoben werden
und es wird eine neuerliche Luftdichtheitsprüfung durch ein befugtes Unternehmen auf Kosten des (der)
Verursachers durchgeführt.

12. Nachhaltiges Bauen in Baden-Württemberg (NBBW) - Raumluftqualitätsmessung

Gemäß der Anforderungen der NBBW ist vom AG eine Raumluft-Qualitätsmessung vorgesehen.
Diese erfolgt in ausgewählten Räumen.

13. Nachhaltiges Bauen in Baden-Württemberg (NBBW)

Im Projekt gelten ökologische Anforderungen an den Bauprozess.
Es dürfen nur Materialien verwendet werden, die hinsichtlich Gewinnung, Transport, Verarbeitung, Nutzung
und Entsorgung eine hohe Gesundheits- und Umweltverträglichkeit aufweisen.

Für die neu eingebauten Bauprodukte gelten die Mindestanforderungen des NAKR 9, Tabelle 1.
Diese gelten für alle Positionen des Leistungsverzeichnisses.
Die Anforderungen sind einzuhalten und auf Verlangen nachzuweisen.
Die Anforderungen dieser Unterlage gehen dem Leistungsverzeichnis vor.

Als Quellen für die Nachweise sind je nach Anwendung und Anforderung z.B. Sicherheitsdatenblatt,
Nachhaltigkeitsdatenblatt, Herstellererklärung, Gefahrstoff-Informationssystem der Berufsgenossenschaft BAU,
Umweltzeichen wie z.B. Blauer Engel, natureplus, Cradle to Cradle etc. oder Umweltprodukt-deklarationen (EPDs)
zu verwenden.

Als Hilfestellung bei der Auswahl von Bauprodukten, die den Nachhaltigkeitsanforderungen entsprechen sollen,
empfiehlt es sich, entsprechende Online-Datenbanken wie z.B. blauer-engel.de, dgnb-navigator.de,
building-material-scout.com, natureplus-database.org, c2ccertified.org, wingisonline.de, epd-online.com etc.
zu verwenden.

14. Ausführungspläne des AG

Die Kommunikation für Planaustausch und Protokolle erfolgt ausschließlich über den Poolarserver als Planserver.
Der Zugang zum Planserver wird über den AG bereitgestellt.
Pläne werden nur in digitaler Form übergeben.

## 3 Zusätzliche technische Vertragsbedingungen - Heizungsinstallation
3 Zusätzliche technische Vertragsbedingungen - Heizungsinstallation

Heizung, Sanitär, Lüftung, Kälte, MSR
Die nachstehenden Ausführungsbestimmungen gelten zusätzlich zu den
Bestimmungen der VOB Teil C, DIN 18299 ff.

In Räumen mit sichtbaren Komponenten:
Vor der Bestellung von sichtbaren Komponenten innerhalb der Räume sind diese mit
der Bauleitung/Bauherr abzustimmen.

Inbetriebnahme Gebäudeautomation
Die Inbetriebnahme bezieht sich auf die gesamte Gebäudeautomation, einschließlich aller Informationspunkte von der Feldebene über die Automationsebene bis zur Managementebene.
Die Inbetriebnahmetermine sind frühzeitig in einen Gesamtterminplan einzutragen (Feinterminplan) und mit dem AG und Fachbauleitung abzustimmen.
Bei der Inbetriebnahme müssen alle vom AN gelieferten Geräte auf fachgerechten Einbau und auf Einhaltung der Liefer- und Montagevorschriften geprüft und dieses protokolliert werden.
Bei Aktoren wie Ventilen ist der fachgerechte Einbau unter Berücksichtigung der hydraulischen Gegebenheiten und der Ist-Zustände im System (Volumenströme, Druckverhältnisse, Pumpenleistungen) zu prüfen.
Sämtliche Messwerte sind nachweislich zu justieren (Offset) und über die Kennlinie des Sensors auf das System und die Messwertabweichung zu kalibrieren bzw. parametrieren.
Die Kennfeldmessung und Justage ist zu protokollieren. Für alle elektrischen Baugruppen sind Strommessungen, Isolationsmessungen, usw. (gemäß den gelisteten Anforderungen) durchzuführen und die zugehörigen Protokolle vorzulegen.
Die Inbetriebnahme-Protokolle gemäß VDE 0100-T610, VDE 0105, BGV-A3, IEC 301.1, VDE 0113, VDE 0701, VDE 0702 sind durch den AN als entsprechende Dokumentation zu erstellen.
Bei der motorischen Inbetriebnahme sind alle steuerungs- und sicherheitstechnischen Funktionen vollumfänglich zu testen und zu prüfen.
Vor Beginn der Inbetriebnahme muss ein vollumfänglicher 1:1 Test von der Feldebene (Sensorik/Aktorik) bis zu den Automationseinrichtungen durchgeführt und protokolliert werden.
Es sind alle projektierten Objekte und Funktionen zu prüfen und zu testen.
Beim 1:1 Test muss vom Feldgerät oder Endgerät bis zur Automationsstation und nach Aufschaltung auf das GA-Managementsystem System bis zum Visualisierungspunkt der Managementebene geprüft werden.
Diese Prüfung kann in Einzelschritten erfolgen. Die Prüfung vom Endgerät bis zum GA-Managementsystem-Visualisierungspunkt ist nachzuweisen, zu dokumentieren und in der Bestandsdokumentation zu hinterlegen.
Alle Dokumente müssen durch den Fachverantwortlichen und den Projektleiter des AN unterzeichnet und der Dokumentation beigefügt werden.

Dies hat vor einer gemeinsamen Inbetriebnahme mit den Gewerkefirmen zu erfolgen.
Erst nach erfolgtem Nachweis der durchgeführten Testläufe und der Übergabe der Prüfprotokolle wird die Freigabe zur gemeinsamen gewerkeübergreifenden Inbetriebnahme erteilt.

Zu der Inbetriebnahme gehören auch Tests der gewerkeübergreifenden Gesamtfunktionen von Anlagensystemen und Havarietests bis hin zu gemeinsamen Überprüfungen der Brandfallsteuermatrix.
Die Inbetriebnahme unterteilt sich grob in 6 Phasen:

1. Durchführung der erforderlichen Prüfungen vor Erstinbetriebnahme und Übergabe der erforderlichen Protokolle
2. Inbetriebnahme Schaltschränke einschließlich
    - motorische Inbetriebnahme
    - Messung der Stromwerte und Einstellung der Sicherheitsorgane
3. 1:1 Test aller Informationen und Funktionen von der Feld- bis zur Automationsenbene
4. Regelungstechnische Inbetriebnahme
5. Inbetriebnahme Automationsebene - Managementebene
6. Gewerkeübergreifende Inbetriebnahme

Bei Montageplanänderungen verursacht durch den AN ist die Dokumentation vollumfänglich fortzuschreiben.
In den Schaltanlagen dürfen während der Inbetriebnahmen nur Schaltplanunterlagen mit der Kennzeichnung: Montageplan oder
Werkstattplan mit Freigabestempel hinterlegt sein. Alle Handeintragungen sind in Kopie zu hinterlegen. Die eingetragenen Änderungen sind festzuhalten, mit Angabe des Ausführenden, mit Datum und Zeit sowie Inhalt der Änderung.

Bei erkennbaren Fehlleistungen der TGA-Auftragnehmer als erforderliche Vorleistungen oder bei Änderungen hinsichtlich von zu realisierenden Funktionen, sind diese vom AN-GA schriftlich den Lieferanten, Bauherrn und der Bauleitung mitzuteilen und unter seiner Anleitung eine Beseitigung zuführen.
Alle GA-Funktionen, Systemintegrationen und Kommunikationen werden so lange getestet, bis deren Funktion einwandfrei nachgewiesen wird. Nach erfolgter Inbetriebnahme kann die Anlage den Probebetrieb aufnehmen und erst nach erfolgreichem Probebetrieb abgenommen werden.

## Heizung
Datum: 12.06.2026

### 1 KG 420 Heizung

#### 1.1 421 Wärmeerzeugungsanlagen

##### 1.1.1 Fernwärmeübergabestationen ohne WW

*Hinweis: Fernwärmeübergabestation ohne Warmwasserbereiter*
Fernwärmeübergabestation ohne Warmwasserbereiter

Heizung indirekt
Die Station ist auf einer Grundplatte / einem Grundrahmen komplett
vorzumontieren, zu verrohren, zu dämmen, zu verkabeln, so dass nur noch die Kompaktstation sowie die Zubehörteile Außentemperaturfühler an den Montageort verbracht und dort montiert werden müssen. Die Vormontage muss so weit erfolgen, das nur noch folgende Arbeiten durch das vor Ort tätige Heizungsbauunternehmen und dessen Elektriker zu erledigen sind:
- Transport der Station auf die Baustelle
- Transport der Station in den Aufstellraum innerhalb der  Gebäude,
  Aufstellung und Montage im Aufstellraum
- Montage der Verbindungsleitungen Hausanschluss-Hausübergabestation
-  Montage des Außentemperaturfühlers + Verkabelung (bauseits)
-  Anschluss Stromeinspeisung Station + Verkabelung
-  Befüllung und Entlüftung der Station
-  Inbetriebnahme

Regelung erfolgt bauseits und ist nicht in Lieferumfang enthalten.

Maximaler notwendiger Netzdruck  500 mbar
max. Heizungsvorlauf  60 °C
Druckstufe
primär  PN16
sekundär  PN10
einschließlich:
- Plattenwärmetauscher Heizung mit Dämmung
- Membransicherheitsventil 3 bar
- Schmutzfänger primär
- Schmutzfänger Heizung sekundär
- 2x Absperrung primär
- 2x Absperrung Heizung sekundär
- Entlüftung Station
- 4x Bimetall-Zeigerthermostat 120 °C, Klasse 1
- 2x Manometer 16 bar, Klasse 1,6 mit Manometerhahn und Wassersackrohr
- 1x Manometer 4 bar, Klasse 1,6 mit Manometerhahn und Wassersackrohr
- 6x Füll-/Entleerungskugelhahn DN 15 Heizwasser
- Muffe zum Anschluss Ausdehnungsgefäß
- Passstück Wärmemengenzähler Heizung
- 1x Muffe für Einbau VL-Fühler Wärmemengenzähler
- 4x Muffe für Einbau Messfühler
- 2-Wege Regelventil Heizung
- Differenzdruckregler
- Sicherheitstemperaturwächter Heizung
- Grundrahmen und Verrohrung innerhalb der Station
- werkseitige Druckprobe der vormontierten Station
- Wärmedämmung Station Dämmstärke 100% nach EnEV
- Beschilderung Anschlüsse
- Dokumentation
- Technische Dokumentation Station, vor Fertigung und Lieferungbestehend aus
  Hydraulikschaltbild, Stückliste, Wärmetauscherberechnung

 Der Bauleitung sind diese Unterlagen rechtzeitig vor Fertigung zur Prüfung und Freigabe vorzulegen!

**1.1.1.10 Fernwärmeübergabestation ohne Regelung**
Fernwärmeübergabestation ohne Regelung
Heizleistung  105 kW
Notwendiger Netzdruck  max. 500 mbar
Nennweite Heizung primär  DN40
Nennweite Heizung sekundär  DN50
Vorlauftemperatur Winter ÜS  114,0 °C
Rücklauftemperatur Winter ÜS  50,0 °C
Vorlauftemperatur Sommer ÜS  75,0 °C
Rücklauftemperatur Sommer ÜS  50,0 °C
Maximaltemperatur TS ÜS  120,0 °C
maximaler Volumenstrom ÜS  1,450 m3/h

Sonst wie vorstehend im Detail beschrieben.
Menge: 1,000 St
Kostenstellen DIN 276 (2018): 421

**1.1.1.20 Montage Hausübergabestation Montage einer Hausübergabestation für Heizung, wie vorstehend beschrieben.**
Montage Hausübergabestation Montage einer Hausübergabestation für Heizung, wie vorstehend beschrieben.
Einschließlich:
-  Transport zum Montageort
-  Aufstellung/Aufhängung im Aufstellraum
-  Anschluss der Verbindungsleitungen
  Hausanschluss - Hausübergabestation (2 Leitungen VL+RL)
-  Anschluss Sicherheitsventile an bauseitigen
  Entwässerungsanschluss
-  Nachziehen der Verschraubungen aller Bauteile
  innerhalb der Station
-  Befestigungsmaterial, Rohrschellen
Achtung: Rohrleitungen werden separat nach lfdm
abgerechnet.
Menge: 1,000 St
Kostenstellen DIN 276 (2018): 421

**1.1.1.30 Inbetriebnahme Hausübergabestation**
Inbetriebnahme Hausübergabestation
Inbetriebnahme und Einregulierung der vorstehend angebotenen Hausübergabestation, nach Fertigmeldung an den AG.
Durchführung durch AN zusammen mit einem
Vertreter des AG oder der Bauleitung.
Einschließlich:
-  Befüllung und Entlüftung der Station
-  Einstellungsprotokoll Station und Regler
-  Bis zu 2 mal Durchführung von Nachstellarbeiten,
  sofern erforderlich
Inbetriebnahme der gesamten Regel- und Steuereinrichtung, im wesentlichen aus folgenden Leistungen bestehend:
- Generierung aller Datenpunkte
- Inbetriebnahme der MSR/DDC-Stationen mit Überprüfung
  der Verbindungsleitungen und Anschlüsse innerhalb der
  Station.
- Überprüfen der Feldgeräte des regeltechnischen Teiles wie
  Fühler, Ventile mit Kontrolle der richtigen Laufrichtung, sowie
  der Sicherheitsorgane und Klappenstellantriebe soweit im
  Lieferumfang enthalten.
- Laden und Testen des Anwenderprogrammes mit
  Rückdokumentation über Programmausdruck und Sicherung
  des entgültigen Programmes
- Funktionsprüfung, Einregulierung und Feinabstimmung der
  Regelkreise.
- Einweisung des Bedienpersonals im Verlauf und nach der
  Inbetriebnahme.
- Vorbereitung und Teilnahme bei der Funktionsprüfung
  zwecks Übergabe und Abnahme, Erstellung von Abnahmeprotokollen.
Menge: 1,000 St
Kostenstellen DIN 276 (2018): 421

**1.1.1.40 Einbau Wärmemengenzähler**
Einbau Wärmemengenzähler
Einbau eines bauseits gelieferten
Wärmemengenzählers
Einschließlich:
-  Ausbau Zählerersatzstück,
-  Montage Fühler, Verkabelung
Menge: 1,000 St
Kostenstellen DIN 276 (2018): 421

##### 1.1.2 Druckhaltestation, wassergesteuert, mit Nachspeisefunktion

*Hinweis: Daten der Heizungsanlage:*
Daten der Heizungsanlage:
Anlagenvolumen  ca. 135 m³,
Anspr.überdruck Sicherheitsventil  6 bar,
Ausdehnungsvolumen  ca. 5.900 l,
Mindest-Betriebsdruck  2,2 bar
Anfangsdruck der Druckhaltung  2,5 bar,
Enddruck der Druckhaltung  2,9 bar,
Auslegungstemperaturen VL/RL  100 / 70°C,
Einstellwert STB  110°C.

**1.1.2.10 Heizwasser-Druckhalte-/Nachspeise-/Entgasungsanlage**
Heizwasser-Druckhalte-/Nachspeise-/Entgasungsanlage
Wassergesteuerte Druckhalteanlage für geschlossene
Heizwasserkreisläufe mit VL-Temperaturen bis 120°C,
entsprechend den  Sicherheitsanforderungen
der DIN EN 12828, mit CE-Kennzeichen.
Vollautomatische Multifunktionseinheit für
-  Druckhaltung +/- 0,2 bar
-  Entgasen
-  Nachspeisen.
Mit einer sanftanlaufenden Pumpe mit Drehzahlregelung, einem Überström-Motor-Kugelhahn
und einem Nachspeise-Magnetventil.
Steuerungseinheit komplett verrohrt und anschlussfertig nach VDE-Vorschriten verdrahtet, mit Hauptschalter
und gesicherten Absperrungen (anlagenseitig).
Ausdehnungsgefäß und Systemtrenner
sind in separaten Positionen anzubieten.
Vollautomatische Mikroprozessorsteuerung
mit differenzierendem Fehler- und Parameterspeicher,
Klartextanzeige aller Betriebs- und Störzustände
und potentialfreiem Ausgang für Sammelstörmeldung.
Funktionen:
-  Druckhaltung in den Grenzen +/- 0,2 bar,
  mit Pumpenüberwachung
-  Entgasung des Inhalts-, Füll- und Nachspeisewassers,
  Zyklen für Dauer- oder Intervallbetrieb festlegbar
-  Kontrollierte druckabhängige Füllung
  mit automat. Unterbrechung und Störmeldung
  bei Überschreitung der Laufzeit
-  Kontrollierte druckabhängige Nachspeisung,
  mit automatischer Unterbrechung und Störmeldung
  bei Überschreitung von Laufzeit oder Zyklenzahl
-  Vollautomatischer Betrieb
-  Potentialfreier Ausgang für Sammelstörmeldung
Betriebsmedium  Heizwasser,
zul. Betriebsüberdruck  (mind.) 10 bar,
Zul. Betriebstemperatur  (mind.) 0 bis 70°C,
Schallpegel  max. 55 dB(A),
Betriebsspannung  1x 230 V, 50 Hz,
Motor-Nennleistung  1,1 kW,
Daten der Heizungsanlage siehe oben.
Einschließlich:
-  Elektro-Hauptschalter
-  Anschlussverschraubungen und Dichtungen
-  gesicherte Absperrungen (anlagenseitig)
-  Anschluss-Set zum Anschluss des Basisgefäßes,
  mit Dichtungen
-  Schnellkupplung zur gesicherten Absperrung
  eines Folgegefäßes.
Menge: 1,000 St
Kostenstellen DIN 276 (2018): 421

**1.1.2.20 Membranausdehnungsgefäß 200 l (Grundgefäß)**
Membranausdehnungsgefäß 200 l (Grundgefäß)
Membrandruckausdehnungsgefäß zur Verwendung
in wassergesteuerten Druckhaltestationen
für geschlossene Heiz- und Kühlwassersysteme.
Basisgefäß mit Messfuß zur Inhaltsmessung.
Gefäß drucklos, gegenüber der Athmosphäre
geschlossen, mit zwei Flanschöffnungen für Innenprüfung,
außen beschichtet, gebaut und geprüft nach DIN 4807-T3
und Druckgeräte-Richtlinie EU-DGRL 97/23/EG.
Wasserraum in Membrane sicher luftabgeschlossen.
Buthyl-Membrane tauschbar, mit 5 Jahren Gewährleistung.
Nennvolumen  200 l,
Betriebsmedium  Heizwasser,
zul. Betriebsüberdruck  (mind.) 10 bar,
zul. Betriebstemperatur  (mind.) 0 bis 70°C.
Einschließlich:
-  Ausgleichsbogen für Druckausgleich zur Atmosphäre
  zwischen Behälterwand und Membrane
-  Peilrohrentgasung für die Abführung von Gasen
  aus dem Behälter
-  Anschlussverschraubungen und Dichtungen.
Einschließlich Transport an den Aufstellort.
Hilfsmittel für die Einbringung wie z.B. Kranfahrzeuge etc.
werden nicht extra vergütet!
Menge: 1,000 St
Kostenstellen DIN 276 (2018): 421

**1.1.2.30 Anschlussgruppe für Heizwasser-Nachspeisung**
Anschlussgruppe für Heizwasser-Nachspeisung
Vorgefertigte Armaturengruppe zur Verbindung
von Heiz-/Kühl- Kreisläufen mit Trinkwassersystemen
zur Heizwasser-Nachspeisung.
Bestehend aus:
-  Absperrarmatur
-  Schmutzfänger
-  Wasserzähler mit Reedkontakt (1 Imp./10 l)
-  Systemtrenner, Typ BA, nach DIN EN 12729,
  DVGW-geprüft
-  Wandhalterung.
Betriebsmedium  Trinkwasser,
zul. Betriebsüberdruck  (mind.) 10 bar,
zul. Betriebstemperatur  (mind.) 0 bis 60°C,
kvs-Wert  0,8 m³/h,
Anschlüsse Eintritt / Austritt  G 1/2" / G 3/4".
Einschließlich:
-  Anschlussverschraubungen und Dichtungen
-  Befestigungmaterial
-  Verkabelung des Kontaktwasserzählers.
Überprüfung der Funktion des Systemtrenners
bei Inbetriebnahme.
Menge: 1,000 St
Kostenstellen DIN 276 (2018): 421

**1.1.2.40 Inbetriebnahme d. Druckhalte-/Nachsp.-/Entgasungsanlage**
Inbetriebnahme d. Druckhalte-/Nachsp.-/Entgasungsanlage
mit Einregulierung und Parametrierung
der Druckhalte-/ Nachspeisungs-/Entgasungsanlage,
mit Regelung und Zubehörteilen.
Durchführung durch den Werkskundendienst,
in Zusammenarbeit mit dem Personal des Auftragnehmers.
Einweisung des Bedienpersonals.
Einschließlich Erstellung eines Protokolls mit Dokumentation
aller Einstellwerte am Gerät und an der zugeh. Regelung.
Menge: 1,000 St
Kostenstellen DIN 276 (2018): 421

#### 1.2 422 Wärmeverteilnetze

##### 1.2.1 Heizungs-Verteiler

*Hinweis: Heizungs-Kombi-Verteiler, mit Zwischenisolierung*
Heizungs-Kombi-Verteiler, mit Zwischenisolierung
Doppelkammerverteiler aus Stahlblech geschweißt,
Kammern übereinander angeordnet,
mit Dämmstoffzwischenlage thermisch getrennt.
Verteiler werkseitig druckgeprüft und grundiert.
Verteilerkammer für Vorlauf mit Flansch-Abgangsstutzen
sowie eingeschweißten Rohrhülsen zur Durchführung
der Rücklaufstutzen.
Verteilerkammer für Rücklauf mit Flansch-
Abgangsstutzen, durch die Rohrhülsen
in der Vorlaufkammer im Zwischenraum geführt.
Flansch-Stutzen für Vor- und Rücklauf nebeneinander
angeordnet, Flanschen auf gleiche Spindelhöhe
für Absperrorgane abgestimmt.
Geeignet für Betriebsmedium  Heizwasser,
zul. Betriebsüberdruck  (mind.) PN 10,
zul. Betriebstemperatur  (mind.) 120°C.
Nennweite, Anschlussart, Abstand und Anzahl
der Anschluss-Stutzen, Kammergröße und zul.
Volumenstrom nach Angabe in den Einzel-Positionen.
Einschließlich:
-  Schallgedämmte Wand- oder Standkonsolen, verzinkt
-  Befestigungsmaterial
-  Zwischenisolierung zwischen den Kammern
  aus PU-Schaum oder Mineralwolle
- inkl. Bezeichnungschilder (100x50) zur Kennzeichnung der Heizkreise,
  aus verzinktem Stahlblech mit Klarsichtabdeckung für dreizeilige Beschriftung
  zum Anschrauben an die Fertigisolierung.
- inkl. PUR-Schaum 45mm als Wärmedämmung bestehend aus Halbschalen mit Endstücken und Ausschnitten für alle Stutzen

Anschlussflanschen sind in separaten Positionen anzubieten.
Der Bauleitung ist vor Lieferung und Montage
eine Ausführungszeichnung mit allen An- und
Einbauten zur Freigabe vorzulegen!

**1.2.1.10 Heizungs-Kombi-Verteiler 122 / 122 mm**
Heizungs-Kombi-Verteiler 122 / 122 mm
Kammergröße  ca. 122 / 122 mm,
Anschlüsse/Stutzen:
4 Stk. Flanschanschluss DN 65,
2 Stk. Flanschanschluss DN 50,
2 Stk. Flanschanschluss DN 32
2 Stk. Flanschanschluss DN50
2 Stk Entleerungsmuffen 1/2" für VL- / RL-Kammer.
Stutzenabstände nach örtlichen Erfordernissen.
Sonst wie vorher beschrieben.
inkl. 45mm PUR Dämmschale
Menge: 1,000 St
Kostenstellen DIN 276 (2018): 422

##### 1.2.2 Pumpen

*Hinweis: Naßläufer-Umwälzpumpe, AG, mit FU, elektr. ger.*
Naßläufer-Umwälzpumpe, AG, mit FU, elektr. ger.
Hocheffizienz-Naßläuferpumpe mit EC-Permanent-
magnetmotor, in Inlinebauweise, für Rohreinbau.
Energieeffizienzindex gemäß ErP-Richtlinie.
Werkstoff Pumpengehäuse Gusseisen EN-GJL-150,
Werkstoff Laufrad Kunststoff.
Mit in der Pumpe integriertem Frequenzumrichter,
Differenzdrucksensor und elektronischem Regler
zur automatischen Leistungsanpassung
durch stufenlose Drehzahländerung.
Mit integriertem Motorvollschutz.
Bedienung direkt an der Pumpe:
-  Betriebsart Konstantdruck
  (Auswahl von 3 Kennlinien)
-  Betriebsart Proportionaldruck
  (Auswahl von 3 Kennlinien)
-  Betriebsart Konstante Drezahl
  (Auswahl von 3 Drehzahlstufen)
-  Anzeige von Störmeldungen
-  Anzeige der aktuellen elektr. Leistung.
Geeignet für Betriebsmedium Heizwasser,
zul. Betriebsüberdruck (mind.) 10 bar,
zul. Betriebstemperatur 0°C bis (mind.) 110°C.
Einschließlich Anschlussverschraubungen und Dichtungen.
Einschließlich Einstellung und Inbetriebnahme.

**1.2.2.10 Naßläufer-Umw.pumpe DN 25, AG, 6 m, mit FU, elektr. ger.**
Naßläufer-Umw.pumpe DN 25, AG, 6 m, mit FU, elektr. ger.
Anschlüsse mit Außengewinde G 1 1/2",
Einbaulänge ca. 180 mm.
Motordaten:
  Leistungsaufnahme ca. 4 bis 34 W,
  Netzfrequenz 50 Hz,
  Nennspannung 1 x 230 V.
Förderstrom / Förderhöhe (bei 100% Drehzahl):
  0 m³/h / (mind.) 6,0 m
  0,6 m³/h / (mind.) 6,0 m
  1,0 m³/h / (mind.) 5,1 m
  1,4 m³/h / (mind.) 4,3 m
  1,8 m³/h / (mind.) 3,5 m
Menge: 2,000 St
Kostenstellen DIN 276 (2018): 422

**1.2.2.20 Wärmedämmschale für o.g. Pumpe**
Wärmedämmschale für o.g. Pumpe
bestehend aus zwei 2 PUR-Hartschaum-Halbschalen
und Spannverschlüssen. Zul. Betriebstemperatur 110°C.
Lieferung und Montage.
Menge: 2,000 St
Kostenstellen DIN 276 (2018): 422

*Hinweis: Naßläufer-Umwälzpumpe, Fl, mit FU, elektr. ger.*
Naßläufer-Umwälzpumpe, Fl, mit FU, elektr. ger.
Hocheffizienz-Naßläuferpumpe mit EC-Permanent-
magnetmotor, in Inlinebauweise, für Rohreinbau.
Werkstoff Pumpengehäuse Gusseisen EN-GJL-250,
Werkstoff Laufrad Kunststoff.
Energieeffizienzindex gemäß ErP-Richtlinie.
Mit in der Pumpe integriertem Frequenzumrichter,
Differenzdrucksensor und elektronischem Regler
zur automatischen Leistungsanpassung
durch stufenlose Drehzahländerung.
Mit integriertem Motorvollschutz.
Bedienung direkt an der Pumpe:
-  Sollwert Förderhöhe
-  Betriebsart Konstant-/ Proportionaldruck
-  Betriebsart Min.-Drehzahl
-  Betriebsart Max.-Drehzahl
-  Betriebsart "Stopp"
-  Betriebs- und Störmeldeleuchte.
Kommunikation mit Pumpe über Infrarot-
Fernbedienung möglich, zur Einstellung der Sollwerte
und Auslesung der Betriebsparameter.
Anschlüsse im Klemmkasten für die Kommunikation
mit der Leitebene / Steuerung:
-  Pumpe Ein/Aus (potentialfreier Kontakt)
-  Externe Sollwert-/Drehzahlvorgabe
  über Analogsignal 0-10V DC
-  Betriebs- und Störmeldekontakt als Wechsler
  (potentialfrei).
Geeignet für Betriebsmedium Heizwasser,
zul. Betriebsüberdruck (mind.) 10 bar,
zul. Betriebstemperatur 0°C bis (mind.) 110°C.
Anschlussflanschen sind in separaten Positionen anzubieten.
Einschließlich Einstellung und Inbetriebnahme.

**1.2.2.30 Naßläufer-Umw.pumpe DN 40, Fl, 10 m, mit FU, elektr. ger.**
Naßläufer-Umw.pumpe DN 40, Fl, 10 m, mit FU, elektr. ger.
Anschlüsse mit Flanschen DN 40 PN 10,
Einbaulänge ca. 220 mm.
Motordaten:
  Leistungsaufnahme ca. 20 bis 350 W,
  Netzfrequenz 50 Hz,
  Nennspannung 1 x 230 V,
  Stromaufnahme ca. 0,2 bis 1,6 A.
Förderstrom / Förderhöhe (bei 100% Drehzahl):
  0 m³/h / (mind.) 10,0 m
  6 m³/h / (mind.) 10,0 m
  10 m³/h / (mind.) 8.0 m
  12 m³/h / (mind.) 6,0 m
Menge: 2,000 St
Kostenstellen DIN 276 (2018): 422

**1.2.2.40 Wärmedämmschale für o.g. Pumpe**
Wärmedämmschale für o.g. Pumpe
bestehend aus zwei 2 PUR-Hartschaum-Halbschalen
und Spannverschlüssen. Zul. Betriebstemperatur 110°C.
Lieferung und Montage.
Menge: 2,000 St
Kostenstellen DIN 276 (2018): 422

##### 1.2.3 Wärmezähler

*Hinweis: Ultraschall-Wärmezähler*
Ultraschall-Wärmezähler
Statischer Kompakt-Wärmezähler als vollelektronisches Messgerät nach dem Ultraschallprinzip.
Mit Datenspeicher und LCD-Display zur Anzeige
der gespeicherten Werte und der Momentanwerte.
Gerät mit MID-Zulassung für gesetzlichen
Abrechnungsverkehr.
Bestehend aus
- hydraulischem Geber
  (für senkrechten oder waagrechten Einbau),
- zwei Temperaturfühlern mit Messkabeln und
- Rechenwerk mit Mikroprozessor, Display
  und Verbindungskabel.
Elektronisches Rechenwerk zur Wärmeenergiemessung.
LCD-Anzeigen in Nutzer-Ebene:
  Momentanwerte:
  Energie, Volumen, Leistung, Durchfluss, Twarm, Tkalt, dT
  Monatswerte (für alle Monate) und Jahreswerte:
  Energie, Volumen, Twarm max., Tkalt max, dT max,
  Leistung max, Durchfluss min., Durchfluss max.
Mit permanentem Speicher (EEPROM), in den die Ergebnisse
verschiedener Datenlogger gespeichert werden:
-  Jahreslogger
-  Monatslogger
-  24-Std.-Logger
-  Stunden-Logger
-  Infologger
Automatische Funktionsprüfung und Überwachung
der Spannungsversorgung sowie des angeschlossenen
hydraulischen Gebers und des Rechenwerks,
mit Fehlerdiagnose und Anzeige.
Anzeige Wärmemenge auf 3 Dezimalstellen genau, sowohl
am Display also auch in den Datensätzen der Datenlogger.
Einschließlich gesetzlicher Beglaubigung.

**1.2.3.10 Ultraschall-Wärmezähler qp 0,6 m³/h, AG, 230 V**
Ultraschall-Wärmezähler qp 0,6 m³/h, AG, 230 V
Mit optischer Schnittstelle.
Mit Zusatzmodul für 230 V-Netzbetrieb,
mit galvanischer Trennung und Schmelzsicherung.
Mit zwei Steckplätzen für gleiche oder verschiedene
Erweiterungsmodule, geeignet für den Einbau von zwei
parallel arbeitenden M-Bus-Kommunikationsmodulen.
Temperaturbereich (mind.) 15 bis 120°C,
Nenndurchfluss qp 0,6 m³/h, qs 1,2 m³/h,
kvs-Wert ca. 2,1 m³/h,
geeignet für Betriebsmedium Heizwasser,
zul. Betriebsüberdruck (mind.) PN 10,
zul. Betriebstemperatur (mind.) 120°C,
Zähler-Nennweite DN 20,
Anschlüsse mit Außengewinde R1" / 3/4", PN 16,
Baulänge 130 mm,
Einbauort Rücklauf,
Verbindungskabel von hydraulischem Geber
zum Rechenwerk (mind.) 5 m,
Temperaturfühler 2 Stk. PT 100 oder 500,
für Direkteinbau in Fühler-Kugelhahnen,
mit Anschlusskabel (mind.) 5 m,
Messrate Volumen und Temperatur (max.) 2 s,
Berechnungstakt (max.) 2 s,
Aktualisierungsrate Display (max.) 2 s.
Einschließlich Netzteil 230 V / 50 Hz.
Sonst wie vorher beschrieben.
Separate Montage des Rechenwerks
in (ohne Leiter) ablesbarer Höhe.
Die Fühlerkabel und das Verbindungskabel vom hydraul.
Geber zum Rechenwerk sind in Schutzrohren zu verlegen,
die Montage ist mit dem Elektroinstallateur abzustimmen
(die Lieferung und Montage der Schutzrohre selbst
ist nicht einzukalkulieren).
Einschließlich Ausbau Zählerersatzstück,
Inbetriebnahme und Programmierung.
Menge: 1,000 St
Kostenstellen DIN 276 (2018): 422

**1.2.3.20 Einbaugarnitur für o.g. Wärmezähler qp 0,6 m³/h, AG**
Einbaugarnitur für o.g. Wärmezähler qp 0,6 m³/h, AG
bestehend aus passendem Zählerersatzstück,
Anschlussverschraubungen und Dichtungen,
Kugelhahn 3/4" für Fühler-Direkteinbau im Vorlauf.
Anschlüsse Zähler mit Außengewinde R 3/4" PN 16.
Menge: 1,000 St
Kostenstellen DIN 276 (2018): 422

**1.2.3.30 Ultraschall-Wärmezähler qp 2,5 m³/h, AG, 230 V**
Ultraschall-Wärmezähler qp 2,5 m³/h, AG, 230 V
Mit optischer Schnittstelle.
Mit Zusatzmodul für 230 V-Netzbetrieb,
mit galvanischer Trennung und Schmelzsicherung.
Mit zwei Steckplätzen für gleiche oder verschiedene
Erweiterungsmodule, geeignet für den Einbau von zwei
parallel arbeitenden M-Bus-Kommunikationsmodulen.
Temperaturbereich (mind.) 15 bis 120°C,
Nenndurchfluss qp 2,5 m³/h, qs 5 m³/h,
kvs-Wert ca. 8 m³/h,
geeignet für Betriebsmedium Heizwasser,
zul. Betriebsüberdruck (mind.) PN 10,
zul. Betriebstemperatur (mind.) 120°C,
Zähler-Nennweite DN 20,
Anschlüsse mit Außengewinde R1" / 3/4", PN 16,
Baulänge 130 mm,
Einbauort Rücklauf,
Verbindungskabel von hydraulischem Geber
zum Rechenwerk (mind.) 5 m,
Temperaturfühler 2 Stk. PT 100 oder 500,
für Direkteinbau in Fühler-Kugelhahnen,
mit Anschlusskabel (mind.) 5 m,
Messrate Volumen und Temperatur (max.) 2 s,
Berechnungstakt (max.) 2 s,
Aktualisierungsrate Display (max.) 2 s.
Einschließlich Netzteil 230 V / 50 Hz.
Sonst wie vorher beschrieben.
Separate Montage des Rechenwerks
in (ohne Leiter) ablesbarer Höhe.
Die Fühlerkabel und das Verbindungskabel vom hydraul.
Geber zum Rechenwerk sind in Schutzrohren zu verlegen,
die Montage ist mit dem Elektroinstallateur abzustimmen
(die Lieferung und Montage der Schutzrohre selbst
ist nicht einzukalkulieren).
Einschließlich Ausbau Zählerersatzstück,
Inbetriebnahme und Programmierung.
Menge: 2,000 St
Kostenstellen DIN 276 (2018): 422

**1.2.3.40 Einbaugarnitur für o.g. Wärmezähler qp 2,5 m³/h, AG**
Einbaugarnitur für o.g. Wärmezähler qp 2,5 m³/h, AG
bestehend aus passendem Zählerersatzstück,
Anschlussverschraubungen und Dichtungen,
Kugelhahn 1 1/4" für Fühler-Direkteinbau im Vorlauf.
Anschlüsse Zähler mit Außengewinde R 3/4" PN 16.
Menge: 2,000 St
Kostenstellen DIN 276 (2018): 422

**1.2.3.50 Ultraschall-Wärmezähler qp 6 m³/h, Fl, 230 V**
Ultraschall-Wärmezähler qp 6 m³/h, Fl, 230 V
Mit optischer Schnittstelle.
Mit Zusatzmodul für 230 V-Netzbetrieb,
mit galvanischer Trennung und Schmelzsicherung.
Mit zwei Steckplätzen für gleiche oder verschiedene
Erweiterungsmodule, geeignet für den Einbau von zwei
parallel arbeitenden M-Bus-Kommunikationsmodulen.
Temperaturbereich (mind.) 15 bis 120°C,
Nenndurchfluss qp 6 m³/h, qs 12 m³/h,
kvs-Wert ca. 17 m³/h,
geeignet für Betriebsmedium Heizwasser,
zul. Betriebsüberdruck (mind.) PN 10,
zul. Betriebstemperatur (mind.) 120°C,
Zähler-Nennweite DN 32,
Anschlüsse mit Flansch DN 32, PN 16 oder PN 25,
Baulänge ca. 260 mm,
Einbauort Rücklauf,
Verbindungskabel von hydraulischem Geber
zum Rechenwerk (mind.) 5 m,
Temperaturfühler 2 Stk. PT 100 oder 500,
zum Einbau in Tauchhülsen,
mit Anschlusskabel (mind.) 5 m,
Messrate Volumen und Temperatur (max.) 2 s,
Berechnungstakt (max.) 2 s,
Aktualisierungsrate Display (max.) 2 s.
Einschließlich Netzteil 230 V / 50 Hz.
Sonst wie vorher beschrieben.
Separate Montage des Rechenwerks
in (ohne Leiter) ablesbarer Höhe.
Die Fühlerkabel und das Verbindungskabel vom hydraul.
Geber zum Rechenwerk sind in Schutzrohren zu verlegen,
die Montage ist mit dem Elektroinstallateur abzustimmen
(die Lieferung und Montage der Schutzrohre selbst
ist nicht einzukalkulieren).
Einschließlich Ausbau Zählerersatzstück,
Inbetriebnahme und Programmierung.
Menge: 1,000 St
Kostenstellen DIN 276 (2018): 422

**1.2.3.60 Einbaugarnitur für o.g. Wärmezähler qp 6 m³/h, Fl**
Einbaugarnitur für o.g. Wärmezähler qp 6 m³/h, Fl
bestehend aus passendem Zählerersatzstück,
Gegenflanschen, Schrauben, Muttern, Dichtungen
und passenden Tauchhülsen 1/2" Edelstahl,
 zum Einbau in Rohrleitungen DN 50.
Anschlüsse Zähler mit Flanschen DN 32 PN 16 o. PN 25.
Menge: 1,000 St
Kostenstellen DIN 276 (2018): 422

**1.2.3.70 M-Bus-Modul**
M-Bus-Modul
zusätzliches M-Bus-Kommunikationsmodul
nach EN 1434-3, passend zu o.g. Wärmezähler,
zur Fernauslesung des Rechenwerks
über M-Bus-Netze, mit 2-poliger Klemmleiste,
galvanischer Trennung, verpolungssicher,
M-Bus-Versorgung über den Zähler.
Einbau im Rechenwerk,
Inbetriebnahme und Programmierung.
Menge: 4,000 St
Kostenstellen DIN 276 (2018): 422

**1.2.3.80 Analogausgangs-Modul**
Analogausgangs-Modul
zusätzliches Kommunikationsmodul
mit zwei Analogausgängen 4 .. 20 mA,
mit 2 programmierbaren Ausgängen,
passend zu o.g. Wärmezähler.
Lieferung, Montage im Rechenwerk,
Inbetriebnahme und Programmierung.
Menge: 4,000 St
Kostenstellen DIN 276 (2018): 422

**1.2.3.90 Eichbescheinigung für Wärmezähler**
Eichbescheinigung für Wärmezähler
Lieferung einer schriftlichen Eichbescheinigung
des Herstellers für den o.g. Wärmezähler.
Menge: 4,000 St
Kostenstellen DIN 276 (2018): 422

##### 1.2.4 Heizungs-Armaturen

*Hinweis: Dreiwegeventil PN 16, AG, mit elektrischem Stellantrieb*
Dreiwegeventil PN 16, AG, mit elektrischem Stellantrieb
Dreiwegeventil ohne Druckentlastung, mit Weichdichtung.
Geeignet für Betriebsmedium Heizwasser,
zul. Betriebsüberdruck PN 16,
zul. Betriebstemperatur (mind.) 110°C.
Anschlüsse mit Außengewinde.
Mit Motor-Stellantrieb,
passend für obengenanntes Dreiwegeventil,
wartungsfrei, mit arretierbarer Handverstellung
und mechanischer Stellungsanzeige,
ohne Sicherheits-/Notstellfunktion,
Stellsignal 0 - 10 V stetig,
Stellungsrückmeldung 2 - 10 V,
Betriebsspannung 24 V AC,
Stellzeit 150 s.
Einstellmöglichkeit für Wirkungsrichtungsumkehr
am Stellantrieb per Schalter.
Nennweite und kvs-Wert in m³/h
nach Angabe in den Einzel-Positionen.
Einschließlich Anschlussverschraubungen und Dichtungen.
inkl. Dämmschale PUR

**1.2.4.10 Dreiwegeventil DN 25, AG, kvs 10, mit elektr. Stellantr.**
Dreiwegeventil DN 25, AG, kvs 10, mit elektr. Stellantr.
inkl. Dämmschale PUR
Sonst wie vorher beschrieben.
Menge: 1,000 St
Kostenstellen DIN 276 (2018): 422

**1.2.4.20 Dreiwegeventil DN 32, AG, kvs 16, mit elektr. Stellantr.**
Dreiwegeventil DN 32, AG, kvs 16, mit elektr. Stellantr.
inkl. Dämmschale PUR
Sonst wie vorher beschrieben.
Menge: 1,000 St
Kostenstellen DIN 276 (2018): 422

**1.2.4.30 Dreiwegeventil DN 50, AG, kvs 40, mit elektr. Stellantr.**
Dreiwegeventil DN 50, AG, kvs 40, mit elektr. Stellantr.
inkl. Dämmschale PUR
Sonst wie vorher beschrieben.
Menge: 1,000 St
Kostenstellen DIN 276 (2018): 422

*Hinweis: Drosselklappe PN 16, mit elektrischem Drehantrieb*
Drosselklappe PN 16, mit elektrischem Drehantrieb
Drosselklappe als Zwischenbauklappe,
zentrische Bauart, dichtschließend, wartungsfrei,
mit integrierter Flanschdichtung.
Geeignet für Betriebsmedium Heizwasser,
zul. Betriebsüberdruck (mind.)  PN 16,
zul. Betriebstemperatur (mind.)  120°C.
Mit Motor-Drehantrieb,
passend für obengenannte Drosselklappe,
wartungsfrei, mit arretierbarer Handverstellung
und mechanischer Stellungsanzeige,
ohne Sicherheits-/Notstellfunktion,
Stellsignal Zweipunkt,
Betriebsspannung 230 V AC.
Einstellmöglichkeit für Wirkungsrichtungsumkehr
am Stellantrieb per Schalter.
Laufzeit ca. 150 s / 0-90°.
Nennweite nach Angabe in den Einzel-Positionen.
Anschlussflanschen sind in separaten Positionen
anzubieten.
inkl. Dämmschale PUR

**1.2.4.40 Drosselklappe DN 25, mit elektrischem Drehantrieb**
Drosselklappe DN 25, mit elektrischem Drehantrieb
inkl. Dämmschale PUR
Sonst wie vorher beschrieben.
Menge: 1,000 St
Kostenstellen DIN 276 (2018): 422

**1.2.4.50 Drosselklappe DN 32, mit elektrischem Drehantrieb**
Drosselklappe DN 32, mit elektrischem Drehantrieb
inkl. Dämmschale PUR
Sonst wie vorher beschrieben.
Menge: 2,000 St
Kostenstellen DIN 276 (2018): 422

**1.2.4.60 Drosselklappe DN 40, mit elektrischem Drehantrieb**
Drosselklappe DN 40, mit elektrischem Drehantrieb
inkl. Dämmschale PUR
Sonst wie vorher beschrieben.
Menge: 1,000 St
Kostenstellen DIN 276 (2018): 422

**1.2.4.70 Endlagenschalter-Paar für Antrieb Drosselklappe**
Endlagenschalter-Paar für Antrieb Drosselklappe
Endlagenschalterpaar, potentialfrei,
für o.g. Drosselklappe bzw. Drehantrieb,
zur Signalisierung der Offen- und Geschlossen-Stellung.
Lieferung und Montage.
Menge: 4,000 St
Kostenstellen DIN 276 (2018): 422

*Hinweis: Differenzdruckregler PN 16, AG*
Differenzdruckregler PN 16, AG
Durchgangsventil zur Differenzdruckregelung
in Fernwärmeversorgungsanlagen
und ausgedehnten Heizsystemen.
Differenzdruck-Sollwerte einstellbar.
Einsitzventil mit Druckentlastung.
Ventil bei steigendem Differenzdruck schließend.
Mediumgesteuerter P-Regler ohne Hilfsenergie,
mit Membranantrieb und Sollwertanzeige
zur Einstellung des Differenzdruck-Sollwertes.
Für Einbau in den Rücklauf (Minusdruck-Leitung).
Ventilgehäuse aus Rotguss, Sitz aus korrosionsfestem
Stahl, Kegel aus Messing mit EPDM-Dichtung,
Stellmembran aus EPDM mit Gewebeeinlage.
Geeignet für Betriebsmedium Heizwasser,
Zul. Betriebsüberdruck (mind.) PN 16,
zul. Betriebstemperatur (mind.) 120°C,
Anschluss mit Außengewinde.
Nennweite, kvs-Wert in m³/h und Differenzdruckbereich
nach Angabe in den Einzel-Positionen.
Einschließlich:
-  Anschluss-Verschraubungen mit Anschweißenden,
  mit Dichtungen
-  Plusdruck-Steuerleitung mit Verschraubungen.
Einschließlich Einstellung und Inbetriebnahme.

**1.2.4.80 Differenzdruckregler DN 20, AG, Kvs 6,3**
Differenzdruckregler DN 20, AG, Kvs 6,3
Einstellbereich Differenzdruck-Sollwert
(mind.) 0,1 bis 0,5 bar.
Sonst wie vorher beschrieben.
Menge: 2,000 St
Kostenstellen DIN 276 (2018): 422

**1.2.4.90 Differenzdruckregler DN 25, AG, Kvs 8**
Differenzdruckregler DN 25, AG, Kvs 8
Einstellbereich Differenzdruck-Sollwert
(mind.) 0,1 bis 0,5 bar.
Sonst wie vorher beschrieben.
Menge: 2,000 St
Kostenstellen DIN 276 (2018): 422

**1.2.4.100 Differenzdruckregler DN 32, AG, Kvs 12,5**
Differenzdruckregler DN 32, AG, Kvs 12,5
Einstellbereich Differenzdruck-Sollwert
(mind.) 0,1 bis 0,5 bar.
Sonst wie vorher beschrieben.
Menge: 1,000 St
Kostenstellen DIN 276 (2018): 422

**1.2.4.110 Differenzdruckregler DN 40, AG, Kvs 16**
Differenzdruckregler DN 40, AG, Kvs 16
Einstellbereich Differenzdruck-Sollwert
(mind.) 0,1 bis 0,5 bar.
Sonst wie vorher beschrieben.
Menge: 1,000 St
Kostenstellen DIN 276 (2018): 422

**1.2.4.120 Differenzdruckregler DN 50, AG, Kvs 20**
Differenzdruckregler DN 50, AG, Kvs 20
Einstellbereich Differenzdruck-Sollwert
(mind.) 0,1 bis 0,5 bar.
Sonst wie vorher beschrieben.
Menge: 1,000 St
Kostenstellen DIN 276 (2018): 422

*Hinweis: Membran-Sicherheitsventil, Rg, IG*
Membran-Sicherheitsventil, Rg, IG
Sicherheitsventil nach TRD 721,
mit Bauteilkennzeichen "TÜV SV H".
Zur Absicherung von Wasser-Heizungsanlagen
nach DIN EN 12828, für Warm-und Heißwasser.
Membran-Sicherheitsventil, federbelastet,
Gehäuse aus Rotguss, mit Anlüftvorrichtung.
Geeignet für Betriebsmedium Heizwasser,
zul. Betriebstemperatur (mind.) 120°C.
Nennweite Ein-/Austritt, Anschlüsse und Ansprechüberdruck nach Angabe in den Einzel-Positionen.

**1.2.4.130 Membran-Sicherheitsventil DN 50, IG, 3,0 bar**
Membran-Sicherheitsventil DN 50, IG, 3,0 bar
Anschlüsse mit Innengewinde,
Nennweite Ein-/Austritt 2" / 2 1/2",
Ansprechüberdruck 3,0 bar,
Eignung bis mind. 1.000 kW Heizleistung.
Sonst wie vorher beschrieben.
Menge: 1,000 St
Kostenstellen DIN 276 (2018): 422

*Hinweis: Bimetall-Zeigerthermometer D 100 mm, Klasse 1,0*
Bimetall-Zeigerthermometer D 100 mm, Klasse 1,0
Gehäuse aus Aluminium, Sichtscheibe aus Instrumentenflachglas.
Tauchrohr zentrisch nach hinten abgehend, mind. PN 10.
Gehäuse-Durchmesser 100 mm, Anschluss R 1/2".
Anzeigegenauigkeit gemäß Klasse 1,0 gemäß EN 13190.
Anzeigebereich in °C und Tauchrohr-Einbaulänge in mm
nach Angabe in den Einzel-Positionen.
Einschließlich Einschraubtauchhülse mit Außengewinde
und Dichtungsmaterial.

**1.2.4.140 Bimetall-Zeigerthermom. 0 - 120°C / L 100 mm, Kl. 1,0**
Bimetall-Zeigerthermom. 0 - 120°C / L 100 mm, Kl. 1,0
Für Rohrleitungen bis DN 50.
Sonst wie vorher beschrieben.
Menge: 14,000 St
Kostenstellen DIN 276 (2018): 422

*Hinweis: Röhrenfeder-Manometer, Klasse 1,0*
Röhrenfeder-Manometer, Klasse 1,0
Gehäuse aus Stahl, Sichtscheibe aus Instrumentenflachglas,
Skalenteilung in bar, Anschluss R 1/2", radial nach unten.
Anzeigegenauigkeit Klasse 1,0 nach DIN EN.
Geeignet für Betriebsmedium Heizwasser
und für Wasser/Glykol 40 Vol.-%,
zul. Betriebstemperatur (mind.) 120°C.
Anzeigebereich in bar und Gehäusedurchmesser in mm
nach Angabe in den Einzel-Positionen.
Einschließlich Dichtungsmaterial.

**1.2.4.150 Röhrenfeder-Manometer 0 bis 6 bar / D 80 mm**
Röhrenfeder-Manometer 0 bis 6 bar / D 80 mm
Sonst wie vorher beschrieben.
Menge: 14,000 St
Kostenstellen DIN 276 (2018): 422

*Hinweis: Kugelhahn, Rg, IG*
Kugelhahn, Rg, IG
mit demontierbarem Bedienungshebel in T-Form,
Hebellänge geeignet für Ausführung einer durchgehenden Wärmedämmung am Kugelhahn.
Spindelabdichtung wartungsfrei.
Gehäuse aus Rotguss.
Anschlüsse mit Muffen-Innengewinde.
Geeignet für Betriebsmedium Heizwasser,
zul. Betriebsüberdruck (mind.) PN 10,
zul. Betriebstemperatur (mind.) 120°C.
Nennweite nach Angabe in den Einzel-Positionen.

**1.2.4.160 Kugelhahn DN 15, IG**
Kugelhahn DN 15, IG
Sonst wie vorher beschrieben.
Menge: 4,000 St
Kostenstellen DIN 276 (2018): 422

**1.2.4.170 Kugelhahn DN 20, IG**
Kugelhahn DN 20, IG
Sonst wie vorher beschrieben.
Menge: 2,000 St
Kostenstellen DIN 276 (2018): 422

**1.2.4.180 Kugelhahn DN 25, IG**
Kugelhahn DN 25, IG
Sonst wie vorher beschrieben.
Menge: 6,000 St
Kostenstellen DIN 276 (2018): 422

**1.2.4.190 Kugelhahn DN 32, IG**
Kugelhahn DN 32, IG
Sonst wie vorher beschrieben.
Menge: 8,000 St
Kostenstellen DIN 276 (2018): 422

**1.2.4.200 Kugelhahn DN 40, IG**
Kugelhahn DN 40, IG
Sonst wie vorher beschrieben.
Menge: 4,000 St
Kostenstellen DIN 276 (2018): 422

**1.2.4.210 Kugelhahn DN 50, IG**
Kugelhahn DN 50, IG
Sonst wie vorher beschrieben.
Menge: 6,000 St
Kostenstellen DIN 276 (2018): 422

*Hinweis: Füll-/Entleerungskugelhahn*
Füll-/Entleerungskugelhahn
Gehäuse aus Messing, weichdichtend, mit Handhebel,
Schlauchverschraubung und Verschlusskappe.
Anschlüsse mit Außengewinde.
Geeignet für Betriebsmedium Heizwasser,
zul. Betriebsüberdruck (mind.) PN 10,
zul. Betriebstemperatur (mind.) 120°C.
Nennweite nach Angabe in den Einzel-Positionen.
Einschließlich Anschlussverschraubungen und Dichtungen.

**1.2.4.220 Füll-/Entleerungskugelhahn DN 15**
Füll-/Entleerungskugelhahn DN 15
Sonst wie vorher beschrieben.
Menge: 14,000 St
Kostenstellen DIN 276 (2018): 422

**1.2.4.230 Füll-/Entleerungskugelhahn DN 20**
Füll-/Entleerungskugelhahn DN 20
Sonst wie vorher beschrieben.
Menge: 2,000 St
Kostenstellen DIN 276 (2018): 422

*Hinweis: Zwischenflansch-Absperrklappe*
Zwischenflansch-Absperrklappe
als Anflanschklappe, zentrische Bauart,
mit Rastgriff, dichtschließend, wartungsfrei,
mit integrierter Flanschdichtung,
Isolierbauhöhe gemäß EnEV.
Gehäuse aus Grauguss EN-GJL-250.
Geeignet für Betriebsmedium Heizwasser,
zul. Differenzdruck (mind.) 6 bar,
zul. Betriebsüberdruck (mind.) PN 10,
zul. Betriebstemperatur (mind.) 120°C.
Nennweite nach Angabe in den Einzel-Positionen.
Anschlussflanschen sind in separaten Positionen
anzubieten.

**1.2.4.240 Zwischenflansch-Absperrklappe DN 40**
Zwischenflansch-Absperrklappe DN 40
als Anflanschklappe.
Sonst wie vorher beschrieben.
Menge: 4,000 St
Kostenstellen DIN 276 (2018): 422

**1.2.4.250 Zwischenflansch-Absperrklappe DN 50**
Zwischenflansch-Absperrklappe DN 50
als Anflanschklappe.
Sonst wie vorher beschrieben.
Menge: 4,000 St
Kostenstellen DIN 276 (2018): 422

**1.2.4.260 Zwischenflansch-Absperrklappe DN 65**
Zwischenflansch-Absperrklappe DN 65
als Anflanschklappe.
Sonst wie vorher beschrieben.
Menge: 2,000 St
Kostenstellen DIN 276 (2018): 422

*Hinweis: Absperrventil EN-GJL-250, PN 6, Fl, in Kurzbauform*
Absperrventil EN-GJL-250, PN 6, Fl, in Kurzbauform
Absperrventil in Durchgangsform in Schrägsitzausführung,
mit geradem Oberteil, Kurzbaulänge nach DIN EN 558-14,
Sitz weichdichtend, Spindelabdichtung wartungsfrei,
mit nichtsteigendem Handrad.
Isolierbauhöhe / voll isolierbar gemäß EnEV.
Gehäuse aus Grauguss EN-GJL-250, mit Außenanstrich.
Spindelabdichtung und Ummantelung Drosselkegel aus EPDM.
Anschlüsse mit Flanschen.
Geeignet für Betriebsmedium Heizwasser,
zul. Betriebsüberdruck (mind.) PN 6,
zul. Betriebstemperatur (mind.) 120°C.
Nennweite nach Angabe in den Einzel-Positionen.
Zusätzlich mit Hubbegrenzung, Öffnungsanzeiger,
Feststellvorrichtung und/oder plombierbarer Kappe
gegen unbefugtes Schließen,
falls in den Einzel-Positionen angegeben.
Anschlussflanschen sind in separaten Positionen
anzubieten.

**1.2.4.270 Absperrventil EN-GJL-250, PN 6, DN 25, Fl, Kurzbauform**
Absperrventil EN-GJL-250, PN 6, DN 25, Fl, Kurzbauform
Sonst wie vorher beschrieben.
Menge: 2,000 St
Kostenstellen DIN 276 (2018): 422

**1.2.4.280 Absperrventil EN-GJL-250, PN 6, DN 32, Fl, Kurzbauform**
Absperrventil EN-GJL-250, PN 6, DN 32, Fl, Kurzbauform
Sonst wie vorher beschrieben.
Menge: 2,000 St
Kostenstellen DIN 276 (2018): 422

**1.2.4.290 Absperrventil EN-GJL-250, PN 6, DN 40, Fl, Kurzbauform**
Absperrventil EN-GJL-250, PN 6, DN 40, Fl, Kurzbauform
Sonst wie vorher beschrieben.
Menge: 2,000 St
Kostenstellen DIN 276 (2018): 422

**1.2.4.300 Absperrventil EN-GJL-250, PN 6, DN 50, Fl, Kurzbauform**
Absperrventil EN-GJL-250, PN 6, DN 50, Fl, Kurzbauform
Sonst wie vorher beschrieben.
Menge: 2,000 St
Kostenstellen DIN 276 (2018): 422

**1.2.4.310 Absperrventil EN-GJL-250, PN 6, DN 65, Fl, Kurzbauform**
Absperrventil EN-GJL-250, PN 6, DN 65, Fl, Kurzbauform
Sonst wie vorher beschrieben.
Menge: 2,000 St
Kostenstellen DIN 276 (2018): 422

*Hinweis: Zwischenflansch-Rückschlagventil*
Zwischenflansch-Rückschlagventil
als Rückflusssperre in Heizanlagen nach EN 12828,
für waagrechten und senkrechten Einbau,
Kurzbaulänge nach DIN EN 558-1,
mit Weichdichtung EPDM und Schließfeder.
Gehäuse aus Sondermessing bzw. aus Grauguss.
Geeignet für Betriebsmedium Heizwasser,
zul. Betriebsüberdruck (mind.) 10 bar,
zul. Betriebstemperatur (mind.) 120°C,
Öffnungsdruck max. ca. 10 bis 20 mbar.
Nennweite und Druckverlust
nach Angabe in den Einzel-Positionen.
Anschlussflanschen sind in separaten Positionen
anzubieten.

**1.2.4.320 Zwischenflansch-Rückschlagventil DN 25**
Zwischenflansch-Rückschlagventil DN 25
Druckverlust ca. 0,1 bar bei Volumenstrom 3 m³/h.
Sonst wie vorher beschrieben.
Menge: 1,000 St
Kostenstellen DIN 276 (2018): 422

**1.2.4.330 Zwischenflansch-Rückschlagventil DN 32**
Zwischenflansch-Rückschlagventil DN 32
Druckverlust ca. 0,1 bar bei Volumenstrom 4 m³/h.
Sonst wie vorher beschrieben.
Menge: 1,000 St
Kostenstellen DIN 276 (2018): 422

**1.2.4.340 Zwischenflansch-Rückschlagventil DN 40**
Zwischenflansch-Rückschlagventil DN 40
Druckverlust ca. 0,1 bar bei Volumenstrom 5 m³/h.
Sonst wie vorher beschrieben.
Menge: 1,000 St
Kostenstellen DIN 276 (2018): 422

**1.2.4.350 Zwischenflansch-Rückschlagventil DN 50**
Zwischenflansch-Rückschlagventil DN 50
Druckverlust ca. 0,1 bar bei Volumenstrom 9 m³/h.
Sonst wie vorher beschrieben.
Menge: 1,000 St
Kostenstellen DIN 276 (2018): 422

**1.2.4.360 Zwischenflansch-Rückschlagventil DN 65**
Zwischenflansch-Rückschlagventil DN 65
Druckverlust ca. 0,1 bar bei Volumenstrom 15 m³/h.
Sonst wie vorher beschrieben.
Menge: 1,000 St
Kostenstellen DIN 276 (2018): 422

*Hinweis: Schmutzfänger EN-JL-1040, PN 16, Fl.*
Schmutzfänger EN-JL-1040, PN 16, Fl.
in Schrägsitzform, Deckel geflanscht,
mit Entleerschraube und mit auswechselbarem Sieb.
Gehäuse aus EN-JL-1040, Stützkorb (ab DN 150)
und Normalsieb aus Edelstahl.
Anschlüsse mit Flanschen.
Geeignet für Betriebsmedium Heizwasser,
zul. Betriebsüberdruck (mind.) PN 16,
zul. Betriebstemperatur (mind.) 120°C.
Nennweite und kvs-Werte in m³/h
nach Angabe in den Einzel-Positionen.
Anschlussflanschen sind in separaten Positionen
anzubieten.

**1.2.4.370 Schmutzfänger EN-GJL-250, DN 32, Fl**
Schmutzfänger EN-GJL-250, DN 32, Fl
Kvs-Wert ca. 27 m³/h.
Sonst wie vorher beschrieben.
Menge: 2,000 St
Kostenstellen DIN 276 (2018): 422

**1.2.4.380 Schmutzfänger EN-GJL-250, DN 40, Fl**
Schmutzfänger EN-GJL-250, DN 40, Fl
Kvs-Wert ca. 45 m³/h.
Sonst wie vorher beschrieben.
Menge: 1,000 St
Kostenstellen DIN 276 (2018): 422

**1.2.4.390 Schmutzfänger EN-GJL-250, DN 65, Fl**
Schmutzfänger EN-GJL-250, DN 65, Fl
Kvs-Wert ca. 95 m³/h.
Sonst wie vorher beschrieben.
Menge: 1,000 St
Kostenstellen DIN 276 (2018): 422

*Hinweis: Strangregulierventil mit Durchflussanzeiger Inline, Ms, AG*
Strangregulierventil mit Durchflussanzeiger Inline, Ms, AG
Strangregulierventil, nicht dichtschliessend,
mit eingebautem Durchflussanzeiger, direkt ablesbar,
in Inlineform.
Gehäuse aus Messing entzinkungsbeständig,
Schauglas aus Kunststoff.
Anschlüsse mit Außengewinde.
Geeignet für Betriebsmedium Heizwasser, Trinkwasser
und für Wasser / Glykol 40 Vol.-%,
zul. Betriebsüberdruck (mind.) PN 10,
zul. Betriebstemperatur (mind.) 100°C,
Anzeigegenauigkeit +/-5% vom Endwert.
Nennweite, Anschlüsse, Anzeigebereich in l/min
und kvs-Wert in m³/h nach Angabe in den Einzel-Positionen.
Einschließlich Anschlussverschraubungen und Dichtungen.

**1.2.4.400 Strangreg.ventil m. Durchfl.anz. DN 15, AG, 2-8, kvs 1,8**
Strangreg.ventil m. Durchfl.anz. DN 15, AG, 2-8, kvs 1,8
Anschlüsse 3/4",
Durchflussanzeige 2 bis 8 l/min.
Sonst wie vorher beschrieben.
Menge: 1,000 St
Kostenstellen DIN 276 (2018): 422

**1.2.4.410 Strangreg.ventil m. Durchfl.anz. DN 15, AG, 3-12, kvs 1,9**
Strangreg.ventil m. Durchfl.anz. DN 15, AG, 3-12, kvs 1,9
Anschlüsse 3/4",
Durchflussanzeige 3 bis 12 l/min.
Sonst wie vorher beschrieben.
Menge: 1,000 St
Kostenstellen DIN 276 (2018): 422

**1.2.4.420 Strangreg.ventil m. Durchfl.anz. DN 20, AG, 4-15, kvs 5**
Strangreg.ventil m. Durchfl.anz. DN 20, AG, 4-15, kvs 5
Anschlüsse 1",
Durchflussanzeige 4 bis 15 l/min.
Sonst wie vorher beschrieben.
Menge: 3,000 St
Kostenstellen DIN 276 (2018): 422

**1.2.4.430 Strangreg.ventil m. Durchfl.anz. DN 20, AG, 8-30, kvs 5**
Strangreg.ventil m. Durchfl.anz. DN 20, AG, 8-30, kvs 5
Anschlüsse 1",
Durchflussanzeige 8 bis 30 l/min.
Sonst wie vorher beschrieben.
Menge: 2,000 St
Kostenstellen DIN 276 (2018): 422

**1.2.4.440 Strangreg.ventil m. Durchfl.anz. DN 20, AG, 10-40, kvs 5**
Strangreg.ventil m. Durchfl.anz. DN 20, AG, 10-40, kvs 5
Anschlüsse 1",
Durchflussanzeige 10 bis 40 l/min.
Sonst wie vorher beschrieben.
Menge: 1,000 St
Kostenstellen DIN 276 (2018): 422

*Hinweis: Wärmedämmbox für Strangregulierventile mit Durchfl.anzeige Bypass*
Wärmedämmbox für Strangregulierventile mit Durchfl.anzeige Bypass
Zul. Betriebstemperatur (mind.) 100°C.
Nennweite nach Angabe in den Einzel-Positionen.

**1.2.4.450 Wärmedämmbox f. Strangreg.ventil m. D.fl.a. Bypass DN 15**
Wärmedämmbox f. Strangreg.ventil m. D.fl.a. Bypass DN 15
Sonst wie vorher beschrieben.
Menge: 2,000 St
Kostenstellen DIN 276 (2018): 422

**1.2.4.460 Wärmedämmbox f. Strangreg.ventil m. D.fl.a. Bypass DN 20**
Wärmedämmbox f. Strangreg.ventil m. D.fl.a. Bypass DN 20
Sonst wie vorher beschrieben.
Menge: 6,000 St
Kostenstellen DIN 276 (2018): 422

##### 1.2.5 Rohrleitungen aus Edelstahl 1.4520, mit Pressverbindung

*Hinweis: Rohrleitungen aus Edelstahl 1.4520 mit Pressverbindung*
Rohrleitungen aus Edelstahl 1.4520 mit Pressverbindung
für Heizungsanlagen in den Abmessungen d15 - d108 mm,
Rohrverbindungen mit dem Nachweis der
Zwangsundichtigkeit in unverpresstem Zustand.

Systemkomponenten:

Systemrohre 1.4520 (CrTi-Stahl), d15 - d54 mm .
Systemrohre 1.4301/1.4520  (CrNi-Stahl/CrTi- Stahl), d76,1 - d108 mm

Pressfittings d15 - d54 mm,
aus Edelstahl mit Pressindikator zur Erkennung
nicht verpresster Verbindung vor der Druckprobe und
Konturdichtringen aus Butylkautschuk (CIIR) .

Geberit Mapress Therm Pressfittings d76.1 - d108 mm
aus Edelstahl mit Pressindikator zur Erkennung
nicht verpresster Verbindung vor der Druckprobe und
Rundschnurdichtring aus Butylkautschuk (CIIR) .

Die Fittings sind zur Verbesserung der
Korrosionsbeständigkeit lösungsgeglüht und
blankgeglüht.

Verlegen als Heizungs- oder Heizungsanschlussleitungen
unter Beachtung der DIN EN 12828 und DIN EN 14336
einschließlich Ablängen, Ausrichten und Befestigen,
unter Berücksichtigung der temperaturabhängigen
Längenänderung, Dichtheitsprüfung und Spülen.

die Befestigungsschelle sind im Preis einzukalieren

*Hinweis: Verwendung als Heizungs-Rohrleitung*
Verwendung als Heizungs-Rohrleitung

Geforderte Eigenschaften des Rohrleitungssystems:
Betriebsmedium  Heizwasser,
zul. Betriebsüberdruck  (mind.) PN 16,
zul. Betriebstemperatur  (mind.) 100°C.
Insbesondere Einsatz geeigneter Dichtringe
für den gegebenen Anwendungsfall!
Betriebsdaten der Anlage:
Max. Betriebsüberdruck  10 bar,
Prüfdruck bei Druckprobe  15 bar,
Max. Betriebstemperatur  90°C.

Für die Druckprobe ist das 1,5-fache des maximalen
geplanten Betriebsüberdruckes bzw. die Nenndruckstufe
als Prüfdruck anzusetzen. Dieser Prüfdruck muss über
einen Zeitraum von 24 h verlustfrei anstehen.

**1.2.5.10 Edelstahl-Systemrohr DN 12 - 15,0 x 1,0**
Edelstahl-Systemrohr DN 12 - 15,0 x 1,0
Sonst wie vorher beschrieben.
Menge: 45,000 m
Kostenstellen DIN 276 (2018): 422

**1.2.5.20 Edelstahl-Systemrohr DN 15 - 18,0 x 1,0**
Edelstahl-Systemrohr DN 15 - 18,0 x 1,0
Sonst wie vorher beschrieben.
Menge: 30,000 m
Kostenstellen DIN 276 (2018): 422

**1.2.5.30 Edelstahl-Systemrohr DN 20 - 22,0 x 1,2**
Edelstahl-Systemrohr DN 20 - 22,0 x 1,2
Sonst wie vorher beschrieben.
Menge: 75,000 m
Kostenstellen DIN 276 (2018): 422

**1.2.5.40 Edelstahl-Systemrohr DN 25 - 28,0 x 1,2**
Edelstahl-Systemrohr DN 25 - 28,0 x 1,2
Sonst wie vorher beschrieben.
Menge: 45,000 m
Kostenstellen DIN 276 (2018): 422

**1.2.5.50 Edelstahl-Systemrohr DN 32 - 35,0 x 1,5**
Edelstahl-Systemrohr DN 32 - 35,0 x 1,5
Sonst wie vorher beschrieben.
Menge: 145,000 m
Kostenstellen DIN 276 (2018): 422

**1.2.5.60 Edelstahl-Systemrohr DN 40 - 42,0 x 1,5**
Edelstahl-Systemrohr DN 40 - 42,0 x 1,5
Sonst wie vorher beschrieben.
Menge: 65,000 m
Kostenstellen DIN 276 (2018): 422

**1.2.5.70 Edelstahl-Systemrohr DN 50 - 54,0 x 1,5**
Edelstahl-Systemrohr DN 50 - 54,0 x 1,5
Sonst wie vorher beschrieben.
Menge: 45,000 m
Kostenstellen DIN 276 (2018): 422

**1.2.5.80 Edelstahl-Systemrohr DN 65 - 76,1 x 2,0**
Edelstahl-Systemrohr DN 65 - 76,1 x 2,0
Sonst wie vorher beschrieben.
Menge: 18,000 m
Kostenstellen DIN 276 (2018): 422

*Hinweis: Edelstahl-Systemrohr-Form- und Übergangsstücke 1.4401 als Zulageposition für die Edelstahl-Systemrohrleitungen. - Edelstahl-Systemrohr-Bogen 90 und 45° als Bogen mit beidseitig Pressfitting oder als Übergangsbogen mit Außen- oder Innengewinde an einem Ende. - Edelstahl-Systemrohr-T-Stück zum Anschluss in beliebiger Nennweite gleich oder kleiner als Nennweite Hauptrohr, mit Muffe oder Innengewinde im Abgang. - Edelstahl-Systemrohr-Reduzierstück, zur Reduzierung auf beliebige kleinere Nennweiten. - Edelstahl-Systemrohr-Verbindungsmuffe. - Edelstahl-Systemrohr-Übergangsstück, mit Innen- oder Außengewinde an einem Ende, flachdichtend. - Edelstahl-Systemrohr-Übergangsflansch, Nenndruck PN 10/16. Fittings gekennzeichnet mit Hersteller, Herstellerland, DIN-Norm, Rohrabmessungen und RAL-Gütezeichen. Pressfittings aus hochlegiertem austenitischem nicht rostendem Cr-Ni-Mo-Stahl, Werkst.-Nr. 1.4401 nach DIN EN 10088, mit Pressindikator, Verschlussstopfen und Kontur- bzw. Rundschnur-Dichtring . Rohrverbinder mit dem Nachweis der Zwangsundichtigkeit in unverpresstem Zustand. Fittings zur Verbesserung der Korrosionsbeständigkeit lösungsgeglüht und blankgeglüht. Mit DVGW-Systemprüfzeichen, DVGW- und VdTÜV-geprüft und zertifiziert. Geforderte Eigenschaften des Rohrleitungssystems und Betriebsdaten der Anlage siehe oben. Montage nach Herstellervorschrift. Nennweite (Hauptrohr) nach Angabe in den Einzel-Positionen. Einschließlich Verpressarbeiten.*

*Hinweis: Montagehöhe bis 4 m über Fußboden.*

**1.2.5.90 Edelstahl-Systemrohr-Bogen DN 12 - 15,0 x 1,0**
Edelstahl-Systemrohr-Bogen DN 12 - 15,0 x 1,0
Sonst wie vorher beschrieben.
Menge: 10,000 St
Kostenstellen DIN 276 (2018): 422

**1.2.5.100 Edelstahl-Systemrohr-Bogen DN 15 - 18,0 x 1,0**
Edelstahl-Systemrohr-Bogen DN 15 - 18,0 x 1,0
Sonst wie vorher beschrieben.
Menge: 15,000 St
Kostenstellen DIN 276 (2018): 422

**1.2.5.110 Edelstahl-Systemrohr-Bogen DN 20 - 22,0 x 1,2**
Edelstahl-Systemrohr-Bogen DN 20 - 22,0 x 1,2
Sonst wie vorher beschrieben.
Menge: 80,000 St
Kostenstellen DIN 276 (2018): 422

**1.2.5.120 Edelstahl-Systemrohr-Bogen DN 25 - 28,0 x 1,2**
Edelstahl-Systemrohr-Bogen DN 25 - 28,0 x 1,2
Sonst wie vorher beschrieben.
Menge: 25,000 St
Kostenstellen DIN 276 (2018): 422

**1.2.5.130 Edelstahl-Systemrohr-Bogen DN 32 - 35,0 x 1,5**
Edelstahl-Systemrohr-Bogen DN 32 - 35,0 x 1,5
Sonst wie vorher beschrieben.
Menge: 64,000 St
Kostenstellen DIN 276 (2018): 422

**1.2.5.140 Edelstahl-Systemrohr-Bogen DN 40 - 42,0 x 1,5**
Edelstahl-Systemrohr-Bogen DN 40 - 42,0 x 1,5
Sonst wie vorher beschrieben.
Menge: 22,000 St
Kostenstellen DIN 276 (2018): 422

**1.2.5.150 Edelstahl-Systemrohr-Bogen DN 50 - 54,0 x 1,5**
Edelstahl-Systemrohr-Bogen DN 50 - 54,0 x 1,5
Sonst wie vorher beschrieben.
Menge: 20,000 St
Kostenstellen DIN 276 (2018): 422

**1.2.5.160 Edelstahl-Systemrohr-Bogen DN 65 - 76,1 x 2,0**
Edelstahl-Systemrohr-Bogen DN 65 - 76,1 x 2,0
Sonst wie vorher beschrieben.
Menge: 12,000 St
Kostenstellen DIN 276 (2018): 422

**1.2.5.170 Edelstahl-Systemrohr-T-Stück DN 12 - 15,0 x 1,0**
Edelstahl-Systemrohr-T-Stück DN 12 - 15,0 x 1,0
Sonst wie vorher beschrieben.
Menge: 4,000 St
Kostenstellen DIN 276 (2018): 422

**1.2.5.180 Edelstahl-Systemrohr-T-Stück DN 15 - 18,0 x 1,0**
Edelstahl-Systemrohr-T-Stück DN 15 - 18,0 x 1,0
Sonst wie vorher beschrieben.
Menge: 5,000 St
Kostenstellen DIN 276 (2018): 422

**1.2.5.190 Edelstahl-Systemrohr-T-Stück DN 20 - 22,0 x 1,2**
Edelstahl-Systemrohr-T-Stück DN 20 - 22,0 x 1,2
Sonst wie vorher beschrieben.
Menge: 6,000 St
Kostenstellen DIN 276 (2018): 422

**1.2.5.200 Edelstahl-Systemrohr-T-Stück DN 25 - 28,0 x 1,2**
Edelstahl-Systemrohr-T-Stück DN 25 - 28,0 x 1,2
Sonst wie vorher beschrieben.
Menge: 4,000 St
Kostenstellen DIN 276 (2018): 422

**1.2.5.210 Edelstahl-Systemrohr-T-Stück DN 32 - 35,0 x 1,5**
Edelstahl-Systemrohr-T-Stück DN 32 - 35,0 x 1,5
Sonst wie vorher beschrieben.
Menge: 10,000 St
Kostenstellen DIN 276 (2018): 422

**1.2.5.220 Edelstahl-Systemrohr-T-Stück DN 40 - 42,0 x 1,5**
Edelstahl-Systemrohr-T-Stück DN 40 - 42,0 x 1,5
Sonst wie vorher beschrieben.
Menge: 12,000 St
Kostenstellen DIN 276 (2018): 422

**1.2.5.230 Edelstahl-Systemrohr-T-Stück DN 50 - 54,0 x 1,5**
Edelstahl-Systemrohr-T-Stück DN 50 - 54,0 x 1,5
Sonst wie vorher beschrieben.
Menge: 12,000 St
Kostenstellen DIN 276 (2018): 422

**1.2.5.240 Edelstahl-Systemrohr-T-Stück DN 65 - 76,1 x 2,0**
Edelstahl-Systemrohr-T-Stück DN 65 - 76,1 x 2,0
Sonst wie vorher beschrieben.
Menge: 3,000 St
Kostenstellen DIN 276 (2018): 422

**1.2.5.250 Edelstahl-Systemrohr-Reduzierstück DN 20 - 22,0 x 1,2**
Edelstahl-Systemrohr-Reduzierstück DN 20 - 22,0 x 1,2
Sonst wie vorher beschrieben.
Menge: 3,000 St
Kostenstellen DIN 276 (2018): 422

**1.2.5.260 Edelstahl-Systemrohr-Reduzierstück DN 25 - 28,0 x 1,2**
Edelstahl-Systemrohr-Reduzierstück DN 25 - 28,0 x 1,2
Sonst wie vorher beschrieben.
Menge: 4,000 St
Kostenstellen DIN 276 (2018): 422

**1.2.5.270 Edelstahl-Systemrohr-Reduzierstück DN 32 - 35,0 x 1,5**
Edelstahl-Systemrohr-Reduzierstück DN 32 - 35,0 x 1,5
Sonst wie vorher beschrieben.
Menge: 5,000 St
Kostenstellen DIN 276 (2018): 422

**1.2.5.280 Edelstahl-Systemrohr-Reduzierstück DN 40 - 42,0 x 1,5**
Edelstahl-Systemrohr-Reduzierstück DN 40 - 42,0 x 1,5
Sonst wie vorher beschrieben.
Menge: 3,000 St
Kostenstellen DIN 276 (2018): 422

**1.2.5.290 Edelstahl-Systemrohr-Reduzierstück DN 50 - 54,0 x 1,5**
Edelstahl-Systemrohr-Reduzierstück DN 50 - 54,0 x 1,5
Sonst wie vorher beschrieben.
Menge: 4,000 St
Kostenstellen DIN 276 (2018): 422

**1.2.5.300 Edelstahl-Systemrohr-Reduzierstück DN 65 - 76,1 x 2,0**
Edelstahl-Systemrohr-Reduzierstück DN 65 - 76,1 x 2,0
Sonst wie vorher beschrieben.
Menge: 2,000 St
Kostenstellen DIN 276 (2018): 422

**1.2.5.310 Edelstahl-Systemrohr-Verbindungsmuffe DN 12 - 15,0 x 1,0**
Edelstahl-Systemrohr-Verbindungsmuffe DN 12 - 15,0 x 1,0
Sonst wie vorher beschrieben.
Menge: 10,000 St
Kostenstellen DIN 276 (2018): 422

**1.2.5.320 Edelstahl-Systemrohr-Verbindungsmuffe DN 15 - 18,0 x 1,0**
Edelstahl-Systemrohr-Verbindungsmuffe DN 15 - 18,0 x 1,0
Sonst wie vorher beschrieben.
Menge: 8,000 St
Kostenstellen DIN 276 (2018): 422

**1.2.5.330 Edelstahl-Systemrohr-Verbindungsmuffe DN 20 - 22,0 x 1,2**
Edelstahl-Systemrohr-Verbindungsmuffe DN 20 - 22,0 x 1,2
Sonst wie vorher beschrieben.
Menge: 84,000 St
Kostenstellen DIN 276 (2018): 422

**1.2.5.340 Edelstahl-Systemrohr-Verbindungsmuffe DN 25 - 28,0 x 1,2**
Edelstahl-Systemrohr-Verbindungsmuffe DN 25 - 28,0 x 1,2
Sonst wie vorher beschrieben.
Menge: 25,000 St
Kostenstellen DIN 276 (2018): 422

**1.2.5.350 Edelstahl-Systemrohr-Verbindungsmuffe DN 32 - 35,0 x 1,5**
Edelstahl-Systemrohr-Verbindungsmuffe DN 32 - 35,0 x 1,5
Sonst wie vorher beschrieben.
Menge: 145,000 St
Kostenstellen DIN 276 (2018): 422

**1.2.5.360 Edelstahl-Systemrohr-Verbindungsmuffe DN 40 - 42,0 x 1,5**
Edelstahl-Systemrohr-Verbindungsmuffe DN 40 - 42,0 x 1,5
Sonst wie vorher beschrieben.
Menge: 35,000 St
Kostenstellen DIN 276 (2018): 422

**1.2.5.370 Edelstahl-Systemrohr-Verbindungsmuffe DN 50 - 54,0 x 1,5**
Edelstahl-Systemrohr-Verbindungsmuffe DN 50 - 54,0 x 1,5
Sonst wie vorher beschrieben.
Menge: 10,000 St
Kostenstellen DIN 276 (2018): 422

**1.2.5.380 Edelstahl-Systemrohr-Verbindungsmuffe DN 65 - 76,1 x 2,0**
Edelstahl-Systemrohr-Verbindungsmuffe DN 65 - 76,1 x 2,0
Sonst wie vorher beschrieben.
Menge: 25,000 St
Kostenstellen DIN 276 (2018): 422

**1.2.5.390 Edelstahl-Systemrohr-Übergangsstück DN 12 - 3/8**
Edelstahl-Systemrohr-Übergangsstück DN 12 - 3/8
"
sonst wie vorher beschrieben
Menge: 2,000 St
Kostenstellen DIN 276 (2018): 422

**1.2.5.400 Edelstahl-Systemrohr-Übergangsstück DN 15 - 1/2"**
Edelstahl-Systemrohr-Übergangsstück DN 15 - 1/2"
sonst wie vorher beschrieben
Menge: 12,000 St
Kostenstellen DIN 276 (2018): 422

**1.2.5.410 Edelstahl-Systemrohr-Übergangsstück DN 20 - 3/4"**
Edelstahl-Systemrohr-Übergangsstück DN 20 - 3/4"
sonst wie vorher beschrieben
Menge: 16,000 St
Kostenstellen DIN 276 (2018): 422

**1.2.5.420 Edelstahl-Systemrohr-Übergangsstück DN 25 - 1"**
Edelstahl-Systemrohr-Übergangsstück DN 25 - 1"
sonst wie vorher beschrieben
Menge: 8,000 St
Kostenstellen DIN 276 (2018): 422

**1.2.5.430 Edelstahl-Systemrohr-Übergangsstück DN 32 - 1 1/4"**
Edelstahl-Systemrohr-Übergangsstück DN 32 - 1 1/4"
sonst wie vorher beschrieben
Menge: 20,000 St
Kostenstellen DIN 276 (2018): 422

**1.2.5.440 Edelstahl-Systemrohr-Übergangsstück DN 40 - 1 1/2"**
Edelstahl-Systemrohr-Übergangsstück DN 40 - 1 1/2"
sonst wie vorher beschrieben
Menge: 16,000 St
Kostenstellen DIN 276 (2018): 422

**1.2.5.450 Edelstahl-Systemrohr-Übergangsstück DN 50 - 2"**
Edelstahl-Systemrohr-Übergangsstück DN 50 - 2"
sonst wie vorher beschrieben
Menge: 6,000 St
Kostenstellen DIN 276 (2018): 422

**1.2.5.460 Edelstahl-Systemrohr-Übergangsstück DN 65**
Edelstahl-Systemrohr-Übergangsstück DN 65
sonst wie vorher beschrieben
Menge: 6,000 St
Kostenstellen DIN 276 (2018): 422

**1.2.5.470 Edelstahl-Systemrohr-Übergangsflansch DN 25**
Edelstahl-Systemrohr-Übergangsflansch DN 25
Sonst wie vorher beschrieben.
Menge: 4,000 St
Kostenstellen DIN 276 (2018): 422

**1.2.5.480 Edelstahl-Systemrohr-Übergangsflansch DN 32**
Edelstahl-Systemrohr-Übergangsflansch DN 32
Sonst wie vorher beschrieben.
Menge: 12,000 St
Kostenstellen DIN 276 (2018): 422

**1.2.5.490 Edelstahl-Systemrohr-Übergangsflansch DN 40**
Edelstahl-Systemrohr-Übergangsflansch DN 40
Sonst wie vorher beschrieben.
Menge: 6,000 St
Kostenstellen DIN 276 (2018): 422

**1.2.5.500 Edelstahl-Systemrohr-Übergangsflansch DN 50**
Edelstahl-Systemrohr-Übergangsflansch DN 50
Sonst wie vorher beschrieben.
Menge: 8,000 St
Kostenstellen DIN 276 (2018): 422

**1.2.5.510 Edelstahl-Systemrohr-Übergangsflansch DN 65**
Edelstahl-Systemrohr-Übergangsflansch DN 65
Sonst wie vorher beschrieben.
Menge: 18,000 St
Kostenstellen DIN 276 (2018): 422

##### 1.2.6 Befestigungsmaterial, Tragkonstruktionen, Kennzeichnung

*Hinweis: Rohrbefestigung*
Rohrbefestigung
komplett, einschließlich verzinkter Rohrschelle
mit Schalldämmeinlage und verzinktem Gewindestab
bis 1 m Länge, mit Längenzuschnitt.
Mit Befestigung mit Metalldübel in Beton oder Mauerwerk
oder mit Befestigung mit Gewindeplatte an Montageschiene.
Nennweite Rohrleitung nach Angabe in den Einzel-Positionen.
Die Schallschutzanforderungen gemäß DN 4109 sind einzuhalten.
Einschließlich Nachweis / Dokumentation der ausreichenden
statischen Tragfähigkeit der Befestigungskonstruktion.

*Hinweis: Montagehöhe bis 4 m über Fußboden.*

**1.2.6.10 Rohrbefestigung DN 15**
Rohrbefestigung DN 15
Sonst wie vorher beschrieben.
Menge: 35,000 St
Kostenstellen DIN 276 (2018): 422

**1.2.6.20 Rohrbefestigung DN 20**
Rohrbefestigung DN 20
Sonst wie vorher beschrieben.
Menge: 70,000 St
Kostenstellen DIN 276 (2018): 422

**1.2.6.30 Rohrbefestigung DN 25**
Rohrbefestigung DN 25
Sonst wie vorher beschrieben.
Menge: 25,000 St
Kostenstellen DIN 276 (2018): 422

**1.2.6.40 Rohrbefestigung DN 32**
Rohrbefestigung DN 32
Sonst wie vorher beschrieben.
Menge: 85,000 St
Kostenstellen DIN 276 (2018): 422

**1.2.6.50 Rohrbefestigung DN 40**
Rohrbefestigung DN 40
Sonst wie vorher beschrieben.
Menge: 35,000 St
Kostenstellen DIN 276 (2018): 422

**1.2.6.60 Rohrbefestigung DN 50**
Rohrbefestigung DN 50
Sonst wie vorher beschrieben.
Menge: 25,000 St
Kostenstellen DIN 276 (2018): 422

**1.2.6.70 Rohrbefestigung DN 65**
Rohrbefestigung DN 65
Sonst wie vorher beschrieben.
Menge: 12,000 St
Kostenstellen DIN 276 (2018): 422

*Hinweis: Montageschienen Stahl verzinkt*
Montageschienen Stahl verzinkt
zur Herstellung von Rohrbrücken und Wandauslegern
und als Sonderbefestigungen. Profilschienen, gelocht,
aus Stahl, feuerverzinkt, als Einfach- und Doppelschienen,
als Montagesystem montieren in Beton oder Mauerwerk.
Querschnitt bis 120 x 60 mm.
Einschließlich Verbindungsstücken, Winkelverbindern, Schienenendkappen, Schienenfüßen
und Befestigungsmaterial (Schrauben, Muttern
und Metalldübel mit Zulassung).
Einschließlich Nachweis / Dokumentation
der ausreichenden statischen Tragfähigkeit
der Befestigungskonstruktion.

*Hinweis: Montagehöhe bis 4 m über Fußboden.*

**1.2.6.80 Montageschienen Stahl verzinkt**
Montageschienen Stahl verzinkt
Sonst wie vorher beschrieben.
Menge: 250,000 kg
Kostenstellen DIN 276 (2018): 422

##### 1.2.7 Dämmung und Brandschutz

*Hinweis: WD Rohrleitung mit Mineral-/Steinwolle, ohne zusätzl. Ummantelung 100%*
WD Rohrleitung mit Mineral-/Steinwolle, ohne zusätzl. Ummantelung 100%

Wärmedämmung von Heizungs-Rohrleitungen
-  bis DN 250 mit formstabilen Schalen aus konzentrisch gewickelter Mineral-/Steinwolle,
  Wärmeleitgruppe (WLG) 035,
  Brandschutzklasse A2L - s1, d0 nicht brennbar nach DIN EN 13501-1,
  Schmelzpunkt > 1.000°C
-  größer DN 250 mit Matten aus Mineral-/Steinwolle,
  Wärmeleitgruppe (WLG) 040,
  Brandschutzklasse A2 - s1, d0 nicht brennbar nach DIN EN 13501-1.
Schalen und Matten einseitig kaschiert mit gitternetzverstärkter reißfester Aluminium-Sandwich-Folie. Schalen einseitig geschlitzt und auf Innenwandung eingesägt, mit werkseitig aufgebrachter selbstklebender Längsüberlappung zur dichten Verklebung.
Dichtes Verschließen der Rundstöße (und bei Matten auch der Längsstöße) mit selbstklebendem Aluminiumband. Zusätzliche Sicherung der Dämmung mit verzinktem
Bindedraht, mit 6 Wicklungen pro lfm.
Ohne zusätzliche Ummantelung der gedämmten Rohrleitung.
Betriebstemperatur der Rohrleitungen 10 bis 120°C.
Nennweite der Rohrleitung, Auswahl Schale/Matte und Wärmeleitgruppe nach Angabe in den Einzel-Positionen.

Dämmstärke 100 % nach GEG.

Lieferung und Montage. Inklusive Isolierung an den Rohrbefestigungen.

*Hinweis: --- Dämmung nicht brennbar, Baustoffklasse A2/A2L - s1, d0 ---*

*Hinweis: Beispielprodukt: Rockwool, 800 (bis DN 150) oder Isover, Protect 1000 S Alu (bis DN 250)*

*Hinweis: Als Zulagepositionen anzubieten sind (in unten vorbereiteten Positionen):*
Als Zulagepositionen anzubieten sind (in unten vorbereiteten Positionen):
-  Bögen (und Knicke) in beliebigem Winkel 15 bis 90°,
-  Stutzen (mit Ausschnitten, an Abzweigungen), Abzweige, Reduzierungen, Passstücke und Luftgefäße

**1.2.7.10 WD Rohr DN 15 / Schalen WLG 035 20 mm / ohne zusätzliche Ummantelung**
WD Rohr DN 15 / Schalen WLG 035 20 mm / ohne zusätzliche Ummantelung
sonst wie zuvor beschrieben.
Menge: 5,000 m
Kostenstellen DIN 276 (2018): 422

**1.2.7.20 WD Rohr DN 20 / Schalen WLG 035 20 mm / ohne zusätzliche Ummantelung**
WD Rohr DN 20 / Schalen WLG 035 20 mm / ohne zusätzliche Ummantelung
sonst wie zuvor beschrieben.
Menge: 5,000 m
Kostenstellen DIN 276 (2018): 422

**1.2.7.30 WD Rohr DN 25 / Schalen WLG 035 30 mm / ohne zusätzliche Ummantelung**
WD Rohr DN 25 / Schalen WLG 035 30 mm / ohne zusätzliche Ummantelung
sonst wie zuvor beschrieben.
Menge: 20,000 m
Kostenstellen DIN 276 (2018): 422

**1.2.7.40 WD Rohr DN 32 / Schalen WLG 035 40 mm / ohne zusätzliche Ummantelung**
WD Rohr DN 32 / Schalen WLG 035 40 mm / ohne zusätzliche Ummantelung
sonst wie zuvor beschrieben.
Menge: 25,000 m
Kostenstellen DIN 276 (2018): 422

**1.2.7.50 WD Rohr DN 40 / Schalen WLG 035 50 mm / ohne zusätzliche Ummantelung**
WD Rohr DN 40 / Schalen WLG 035 50 mm / ohne zusätzliche Ummantelung
sonst wie zuvor beschrieben.
Menge: 40,000 m
Kostenstellen DIN 276 (2018): 422

**1.2.7.60 WD Rohr DN 50 / Schalen WLG 035 60 mm / ohne zusätzliche Ummantelung**
WD Rohr DN 50 / Schalen WLG 035 60 mm / ohne zusätzliche Ummantelung
sonst wie zuvor beschrieben.
Menge: 35,000 m
Kostenstellen DIN 276 (2018): 422

**1.2.7.70 WD Rohr DN 65 / Schalen WLG 035 70 mm / ohne zusätzliche Ummantelung**
WD Rohr DN 65 / Schalen WLG 035 70 mm / ohne zusätzliche Ummantelung
sonst wie zuvor beschrieben.
Menge: 18,000 m
Kostenstellen DIN 276 (2018): 422

*Hinweis: Zulage WD Bogen*

**1.2.7.80 WD Bogen DN 15 / Schalen WLG 035 20 mm / ohne zusätzliche Ummantelung**
WD Bogen DN 15 / Schalen WLG 035 20 mm / ohne zusätzliche Ummantelung
sonst wie zuvor beschrieben.
Menge: 5,000 St
Kostenstellen DIN 276 (2018): 422

**1.2.7.90 WD Bogen DN 20 / Schalen WLG 035 20 mm / ohne zusätzliche Ummantelung**
WD Bogen DN 20 / Schalen WLG 035 20 mm / ohne zusätzliche Ummantelung
sonst wie zuvor beschrieben.
Menge: 22,000 St
Kostenstellen DIN 276 (2018): 422

**1.2.7.100 WD Bogen DN 25 / Schalen WLG 035 30 mm / ohne zusätzliche Ummantelung**
WD Bogen DN 25 / Schalen WLG 035 30 mm / ohne zusätzliche Ummantelung
sonst wie zuvor beschrieben.
Menge: 10,000 St
Kostenstellen DIN 276 (2018): 422

**1.2.7.110 WD Bogen DN 32 / Schalen WLG 035 40 mm / ohne zusätzliche Ummantelung**
WD Bogen DN 32 / Schalen WLG 035 40 mm /  ohne zusätzliche Ummantelung
sonst wie zuvor beschrieben.
Menge: 20,000 St
Kostenstellen DIN 276 (2018): 422

**1.2.7.120 WD Bogen DN 40 / Schalen WLG 035 50 mm / ohne zusätzliche Ummantelung**
WD Bogen DN 40 / Schalen WLG 035 50 mm / ohne zusätzliche Ummantelung
sonst wie zuvor beschrieben.
Menge: 12,000 St
Kostenstellen DIN 276 (2018): 422

**1.2.7.130 WD Bogen DN 50 / Schalen WLG 035 60 mm / ohne zusätzliche Ummantelung**
WD Bogen DN 50 / Schalen WLG 035 60 mm / ohne zusätzliche Ummantelung
sonst wie zuvor beschrieben.
Menge: 15,000 St
Kostenstellen DIN 276 (2018): 422

**1.2.7.140 WD Bogen DN 65 / Schalen WLG 035 70 mm / ohne zusätzliche Ummantelung**
WD Bogen DN 65 / Schalen WLG 035 70 mm / ohne zusätzliche Ummantelung
sonst wie zuvor beschrieben.
Menge: 12,000 St
Kostenstellen DIN 276 (2018): 422

*Hinweis: Zulage für WD Stutzen, Abzweige, Reduzierungen, Ausschnitte, Passstücke*

**1.2.7.150 WD Stutzen, Abzweige, Reduzierungen, Passstücke für Rohr DN 15 / Schalen WLG 035 20 mm / ohne zusätzliche Ummantelung**
WD Stutzen, Abzweige, Reduzierungen, Passstücke für Rohr DN 15 / Schalen WLG 035 20 mm / ohne zusätzliche Ummantelung
sonst wie zuvor beschrieben.
Menge: 8,000 St
Kostenstellen DIN 276 (2018): 422

**1.2.7.160 WD Stutzen, Abzweige, Reduzierungen, Passstücke für Rohr DN 20 / Schalen WLG 035 20 mm / ohne zusätzliche Ummantelung**
WD Stutzen, Abzweige, Reduzierungen, Passstücke für Rohr DN 20 / Schalen WLG 035 20 mm / ohne zusätzliche Ummantelung
sonst wie zuvor beschrieben.
Menge: 32,000 St
Kostenstellen DIN 276 (2018): 422

**1.2.7.170 WD Stutzen, Abzweige, Reduzierungen, Passstücke für Rohr DN 25 / Schalen WLG 035 30 mm / ohne zusätzliche Ummantelung**
WD Stutzen, Abzweige, Reduzierungen, Passstücke für Rohr DN 25 / Schalen WLG 035 30 mm / ohne zusätzliche Ummantelung
sonst wie zuvor beschrieben.
Menge: 15,000 St
Kostenstellen DIN 276 (2018): 422

**1.2.7.180 WD Stutzen, Abzweige, Reduzierungen, Passstücke für Rohr DN 32 / Schalen WLG 035 40 mm / ohne zusätzliche Ummantelung**
WD Stutzen, Abzweige, Reduzierungen, Passstücke für Rohr DN 32 / Schalen WLG 035 40 mm /  ohne zusätzliche Ummantelung
sonst wie zuvor beschrieben.
Menge: 32,000 St
Kostenstellen DIN 276 (2018): 422

**1.2.7.190 WD Stutzen, Abzweige, Reduzierungen, Passstücke für Rohr DN 40 / Schalen WLG 035 50 mm / ohne zusätzliche Ummantelung**
WD Stutzen, Abzweige, Reduzierungen, Passstücke für Rohr DN 40 / Schalen WLG 035 50 mm / ohne zusätzliche Ummantelung
sonst wie zuvor beschrieben.
Menge: 18,000 St
Kostenstellen DIN 276 (2018): 422

**1.2.7.200 WD Stutzen, Abzweige, Reduzierungen, Passstücke für Rohr DN 50 / Schalen WLG 035 60 mm / ohne zusätzliche Ummantelung**
WD Stutzen, Abzweige, Reduzierungen, Passstücke für Rohr DN 50 / Schalen WLG 035 60 mm / ohne zusätzliche Ummantelung
sonst wie zuvor beschrieben.
Menge: 22,000 St
Kostenstellen DIN 276 (2018): 422

**1.2.7.210 WD Stutzen, Abzweige, Reduzierungen, Passstücke für Rohr DN 65 / Schalen WLG 035 70 mm / ohne zusätzliche Ummantelung**
WD Stutzen, Abzweige, Reduzierungen, Passstücke für Rohr DN 65 / Schalen WLG 035 70 mm / ohne zusätzliche Ummantelung
sonst wie zuvor beschrieben.
Menge: 18,000 St
Kostenstellen DIN 276 (2018): 422

*Hinweis: Zulage für WD Stutzen, Abzweige, Reduzierungen, Ausschnitte, Passstücke*

**1.2.7.220 WD Stutzen, Abzweige, Reduzierungen, Ausschnitte, Passstücke für Rohr DN 15**
WD Stutzen, Abzweige, Reduzierungen, Ausschnitte, Passstücke für Rohr DN 15
sonst wie zuvor beschrieben.
Menge: 8,000 St
Kostenstellen DIN 276 (2018): 422

**1.2.7.230 WD Stutzen, Abzweige, Reduzierungen, Ausschnitte, Passstücke für Rohr DN 20**
WD Stutzen, Abzweige, Reduzierungen, Ausschnitte, Passstücke für Rohr DN 20
sonst wie zuvor beschrieben.
Menge: 32,000 St
Kostenstellen DIN 276 (2018): 422

**1.2.7.240 WD Stutzen, Abzweige, Reduzierungen, Ausschnitte, Passstücke für Rohr DN 25**
WD Stutzen, Abzweige, Reduzierungen, Ausschnitte, Passstücke für Rohr DN 25
sonst wie zuvor beschrieben.
Menge: 15,000 St
Kostenstellen DIN 276 (2018): 422

**1.2.7.250 WD Stutzen, Abzweige, Reduzierungen, Ausschnitte, Passstücke für Rohr DN 32**
WD Stutzen, Abzweige, Reduzierungen, Ausschnitte, Passstücke für Rohr DN 32
sonst wie zuvor beschrieben.
Menge: 30,000 St
Kostenstellen DIN 276 (2018): 422

**1.2.7.260 WD Stutzen, Abzweige, Reduzierungen, Ausschnitte, Passstücke für Rohr DN 40**
WD Stutzen, Abzweige, Reduzierungen, Ausschnitte, Passstücke für Rohr DN 40
sonst wie zuvor beschrieben.
Menge: 18,000 St
Kostenstellen DIN 276 (2018): 422

**1.2.7.270 WD Stutzen, Abzweige, Reduzierungen, Ausschnitte, Passstücke für Rohr DN 50**
WD Stutzen, Abzweige, Reduzierungen, Ausschnitte, Passstücke für Rohr DN 50
sonst wie zuvor beschrieben.
Menge: 22,000 St
Kostenstellen DIN 276 (2018): 422

*Hinweis: WD Rohrleitung mit Mineral-/Steinwolle, mit Alu-Grobkorn- Ummantelung 100%*
WD Rohrleitung mit Mineral-/Steinwolle, mit Alu-Grobkorn- Ummantelung 100%
Wärmedämmung von Heizungs-Rohrleitungen
-  bis DN 250 mit formstabilen Schalen aus konzentrisch gewickelter Mineral-/Steinwolle,
  Wärmeleitgruppe (WLG) 035,
  Brandschutzklasse A2l - s1, d0 nicht brennbar nach DIN EN 13501-1,
  Schmelzpunkt > 1.000°C
-  größer DN 250 mit Matten aus Mineral-/Steinwolle,
  Wärmeleitgruppe (WLG) 040,
  Brandschutzklasse A2 - s1, d0 nicht brennbar nach DIN EN 13501-1.
Schalen und Matten einseitig kaschiert mit gitternetzverstärkter reißfester AluminiumSandwich-Folie. Schalen einseitig geschlitzt und auf Innenwandung eingesägt, mit werkseitig aufgebrachter selbstklebender Längsüberlappung zur dichten Verklebung.
Dichtes Verschließen der Rundstöße (und bei Matten auch der Längsstöße) mit selbstklebendem Aluminiumband. Zusätzliche Sicherung der Dämmung mit verzinktem
Bindedraht, mit 6 Wicklungen pro lfm.

Dämmstärke 100 % nach GEG.

Umhüllung der gedämmten Rohrleitung mit Alu-Grobkorn-Folie 0,2 mm zum Schutz vor Beschädigung bei mechanischer Beanspruchung.
Einschließlich Ausschnitten an der Dämmung und am Alu-Grobkorn-Mantel, im Bereich von Rohrhalterungen, unisolierten Rohrstutzen, Thermometerstutzen,  Entleerungsanschlüssen etc.

Betriebstemperatur der Rohrleitungen 10 bis 120°C.
Nennweite der Rohrleitung, Auswahl Schale/Matte und Wärmeleitgruppe nach Angabe in den Einzel-Positionen.

Lieferung und Montage. Inklusive Isolierung an den Rohrbefestigungen.

*Hinweis: --- Dämmung nicht brennbar, Baustoffklasse A2/A2L - s1, d0 ---*

*Hinweis: Als Zulagepositionen anzubieten sind (in unten vorbereiteten Positionen):*
Als Zulagepositionen anzubieten sind (in unten vorbereiteten Positionen):
-  Bögen (und Knicke) in beliebigem Winkel 15 bis 90°,
-  Stutzen (mit Ausschnitten, an Abzweigungen), Abzweige, Reduzierungen, Passstücke und Luftgefäße

**1.2.7.280 WD Rohr DN 15 / Schalen WLG 035 20 mm / Alu-Grobkorn-Ummantelung**
WD Rohr DN 15 / Schalen WLG 035 20 mm / Alu-Grobkorn-Ummantelung
sonst wie zuvor beschrieben.
Menge: 65,000 m
Kostenstellen DIN 276 (2018): 422

**1.2.7.290 WD Rohr DN 20 / Schalen WLG 035 20 mm / Alu-Grobkorn-Ummantelung**
WD Rohr DN 20 / Schalen WLG 035 20 mm / Alu-Grobkorn-Ummantelung
sonst wie zuvor beschrieben.
Menge: 55,000 m
Kostenstellen DIN 276 (2018): 422

**1.2.7.300 WD Rohr DN 25 / Schalen WLG 035 30 mm / Alu-Grobkorn-Ummantelung**
WD Rohr DN 25 / Schalen WLG 035 30 mm / Alu-Grobkorn-Ummantelung
sonst wie zuvor beschrieben.
Menge: 25,000 m
Kostenstellen DIN 276 (2018): 422

**1.2.7.310 WD Rohr DN 32 / Schalen WLG 035 40 mm / Alu-Grobkorn-Ummantelung**
WD Rohr DN 32 / Schalen WLG 035 40 mm / Alu-Grobkorn-Ummantelung
sonst wie zuvor beschrieben.
Menge: 125,000 m
Kostenstellen DIN 276 (2018): 422

**1.2.7.320 WD Rohr DN 40 / Schalen WLG 035 50 mm / Alu-Grobkorn-Ummantelung**
WD Rohr DN 40 / Schalen WLG 035 50 mm / Alu-Grobkorn-Ummantelung
sonst wie zuvor beschrieben.
Menge: 25,000 m
Kostenstellen DIN 276 (2018): 422

**1.2.7.330 WD Rohr DN 50 / Schalen WLG 035 60 mm / Alu-Grobkorn-Ummantelung**
WD Rohr DN 50 / Schalen WLG 035 60 mm / Alu-Grobkorn-Ummantelung
sonst wie zuvor beschrieben.
Menge: 10,000 m
Kostenstellen DIN 276 (2018): 422

*Hinweis: Zulage WD Bogen*

**1.2.7.340 WD Bogen DN 15 / Schalen WLG 035 20 mm / Alu-Grobkorn-Ummantelung**
WD Bogen DN 15 / Schalen WLG 035 20 mm / Alu-Grobkorn-Ummantelung
sonst wie zuvor beschrieben.
Menge: 20,000 St
Kostenstellen DIN 276 (2018): 422

**1.2.7.350 WD Bogen DN 20 / Schalen WLG 035 20 mm / Alu-Grobkorn-Ummantelung**
WD Bogen DN 20 / Schalen WLG 035 20 mm / Alu-Grobkorn-Ummantelung
sonst wie zuvor beschrieben.
Menge: 58,000 St
Kostenstellen DIN 276 (2018): 422

**1.2.7.360 WD Bogen DN 25 / Schalen WLG 035 30 mm / Alu-Grobkorn-Ummantelung**
WD Bogen DN 25 / Schalen WLG 035 30 mm / Alu-Grobkorn-Ummantelung
sonst wie zuvor beschrieben.
Menge: 15,000 St
Kostenstellen DIN 276 (2018): 422

**1.2.7.370 WD Bogen DN 32 / Schalen WLG 035 40 mm / Alu-Grobkorn-Ummantelung**
WD Bogen DN 32 / Schalen WLG 035 40 mm /  Alu-Grobkorn-Ummantelung
sonst wie zuvor beschrieben.
Menge: 44,000 St
Kostenstellen DIN 276 (2018): 422

**1.2.7.380 WD Bogen DN 40 / Schalen WLG 035 50 mm / Alu-Grobkorn-Ummantelung**
WD Bogen DN 40 / Schalen WLG 035 50 mm / Alu-Grobkorn-Ummantelung
sonst wie zuvor beschrieben.
Menge: 10,000 St
Kostenstellen DIN 276 (2018): 422

**1.2.7.390 WD Bogen DN 50 / Schalen WLG 035 60 mm / Alu-Grobkorn-Ummantelung**
WD Bogen DN 50 / Schalen WLG 035 60 mm / Alu-Grobkorn-Ummantelung
sonst wie zuvor beschrieben.
Menge: 5,000 St
Kostenstellen DIN 276 (2018): 422

*Hinweis: Zulage für WD Stutzen, Abzweige, Reduzierungen, Ausschnitte, Passstücke mit Alu-Grobkorn-Ummantelung*

**1.2.7.400 WD Stutzen, Abzweige, Reduzierungen, Ausschnitte, Passstücke für Rohr DN 15 / Alu-Grobkorn-Ummantelung**
WD Stutzen, Abzweige, Reduzierungen, Ausschnitte, Passstücke für Rohr DN 15 / Alu-Grobkorn-Ummantelung
sonst wie zuvor beschrieben.
Menge: 30,000 St
Kostenstellen DIN 276 (2018): 422

**1.2.7.410 WD Stutzen, Abzweige, Reduzierungen, Ausschnitte, Passstücke für Rohr DN 20 / Alu-Grobkorn-Ummantelung**
WD Stutzen, Abzweige, Reduzierungen, Ausschnitte, Passstücke für Rohr DN 20 / Alu-Grobkorn-Ummantelung
sonst wie zuvor beschrieben.
Menge: 73,000 St
Kostenstellen DIN 276 (2018): 422

**1.2.7.420 WD Stutzen, Abzweige, Reduzierungen, Ausschnitte, Passstücke für Rohr DN 25 / Alu-Grobkorn-Ummantelung**
WD Stutzen, Abzweige, Reduzierungen, Ausschnitte, Passstücke für Rohr DN 25 / Alu-Grobkorn-Ummantelung
sonst wie zuvor beschrieben.
Menge: 22,000 St
Kostenstellen DIN 276 (2018): 422

**1.2.7.430 WD Stutzen, Abzweige, Reduzierungen, Ausschnitte, Passstücke für Rohr DN 32 / Alu-Grobkorn-Ummantelung**
WD Stutzen, Abzweige, Reduzierungen, Ausschnitte, Passstücke für Rohr DN 32 / Alu-Grobkorn-Ummantelung
sonst wie zuvor beschrieben.
Menge: 65,000 St
Kostenstellen DIN 276 (2018): 422

**1.2.7.440 WD Stutzen, Abzweige, Reduzierungen, Ausschnitte, Passstücke für Rohr DN 40 / Alu-Grobkorn-Ummantelung**
WD Stutzen, Abzweige, Reduzierungen, Ausschnitte, Passstücke für Rohr DN 40 / Alu-Grobkorn-Ummantelung
sonst wie zuvor beschrieben.
Menge: 15,000 St
Kostenstellen DIN 276 (2018): 422

**1.2.7.450 WD Stutzen, Abzweige, Reduzierungen, Ausschnitte, Passstücke für Rohr DN 50 / Alu-Grobkorn-Ummantelung**
WD Stutzen, Abzweige, Reduzierungen, Ausschnitte, Passstücke für Rohr DN 50 / Alu-Grobkorn-Ummantelung
sonst wie zuvor beschrieben.
Menge: 8,000 St
Kostenstellen DIN 276 (2018): 422

*Hinweis: Brandschutzdurchführungen*

*Hinweis: Brandschutz-Rohrabschottung R90*
Brandschutz-Rohrabschottung R90

Vollständige Bekleidung von Rohrleitungen in Decken- und Wanddurchführungen (ohne verbleibenden Ringspalt) mit einer Steinwolle-Schale, kaschiert mit gitternetzverstärkter
reißfester Aluminium-Sandwich-Folie, Längs-/ Rundstöße mit selbstklebendem Aluminiumband dicht verschlossen. Mit allgemeiner bauaufsichtlicher Zulassung für die Verwendung als R90-Rohrabschottung, bei einem Mindestabstand von 0 mm zwischen zwei Abschottungen. Montage gemäß Herstellerangaben und Allgemeinem Bauaufsichtlichem Prüfzeugnis (abP).
Ggf. zusätzliche Sicherung bei der Montage mit verzinktem Bindedraht. Die Feuerwiderstandsklasse der Wand- und Deckenkonstruktion muss erhalten bleiben. Der Innendurchmesser der Schale ist beim Hersteller passgenau auf das verwendete Rohrleitungssystem anzupassen. Die Rohrabschottungen sind nach Gesamt-Fertigstellung
beidseitig mit Beschilderungen zu versehen. Die ordnungsgemäße Ausführung ist vom Unternehmer nach Abschluss der Arbeiten durch eine Übereinstimmungserklärung zu bescheinigen.
Feuerwiderstandsklasse  R 90,
Baustoffklasse  A ("nichtbrennbar"),
Schmelzpunkt  (mind.) 1.000°C,
Rohdichte  (mind.) 150 kg/m³,
Wärmeleitklasse  (WLG) 040.
Für Decken- bzw. Wandstärke bis 30 cm.

Nomenklatur:
Nennweite Rohrleitung / Innendurchmesser / Dämmstärke / Außendurchmesser Schale
nach Angabe in den Einzel-Positionen.

Einschließlich:
-  Kennzeichnung für die Rohrabschottungen
-  Übereinstimmungserklärung des AN

Kennzeichnungspflicht für Rohrabschottungen:
Für Rohrabschottungen mit allgemeiner bauaufsichtlicher Zulassung (abZ), allgemeiner Bauartgenehmigung (aBG) und mit einem allgemeinen bauaufsichtlichen Prüfzeugnis (abP) besteht eine Kennzeichnungspflicht. Das Kennzeichnungsschild muss neben der Rohrabschottung an der Wand oder an der Decke angebracht werden. Die Kennzeichnung muss folgende Angaben enthalten:
- Monat und Jahr der Errichtung der Rohrabschottung
- Name des Errichters der Rohrabschottung
- Bezeichnung der Rohrabschottung (aus dem Anwendbarkeitsnachweis)
- Nummer des Nachweises
- Ausstellungsdatum des Nachweises
- Feuerwiderstandsklasse der Abschottung.

*Hinweis: Brandschutz-Rohrabschottung R90 für nicht brennbare Versorgungsleitungen aus Stahl*

**1.2.7.460 BS für Rohrleitungen DN 15 / 21 / 19,5 / 60**
BS für Rohrleitungen DN 15 / 21 / 19,5 / 60
sonst wie zuvor beschrieben.
Menge: 10,000 St
Kostenstellen DIN 276 (2018): 422

**1.2.7.470 BS für Rohrleitungen DN 20 / 27 / 16,5 / 60**
BS für Rohrleitungen DN 20 / 27 / 16,5 / 60
sonst wie zuvor beschrieben.
Menge: 20,000 St
Kostenstellen DIN 276 (2018): 422

**1.2.7.480 BS für Rohrleitungen DN 25 / 34 / 23 / 80**
BS für Rohrleitungen DN 25 / 34 / 23 / 80
sonst wie zuvor beschrieben.
Menge: 15,000 St
Kostenstellen DIN 276 (2018): 422

**1.2.7.490 BS für Rohrleitungen DN 32 / 42 / 29 / 100**
BS für Rohrleitungen DN 32 / 42 / 29 / 100
sonst wie zuvor beschrieben.
Menge: 10,000 St
Kostenstellen DIN 276 (2018): 422

**1.2.7.500 BS für Rohrleitungen DN 40 / 48 / 26 / 100**
BS für Rohrleitungen DN 40 / 48 / 26 / 100
sonst wie zuvor beschrieben.
Menge: 8,000 St
Kostenstellen DIN 276 (2018): 422

**1.2.7.510 BS für Rohrleitungen DN 50 / 60 / 35 / 130**
BS für Rohrleitungen DN 50 / 60 / 35 / 130
sonst wie zuvor beschrieben.
Menge: 2,000 St
Kostenstellen DIN 276 (2018): 422

**1.2.7.520 BS für Rohrleitungen DN 65 / 76 / 35 / 130**
BS für Rohrleitungen DN 65 / 76 / 35 / 130
sonst wie zuvor beschrieben.
Menge: 2,000 St
Kostenstellen DIN 276 (2018): 422

#### 1.3 423 Raumheizflächen

##### 1.3.1 Konvektoren

*Hinweis: Profil-Ventilheizkörper*
Profil-Ventilheizkörper

Profil-Ventilheizkörper aus Stahlblech gem. EN 442.
Serielle Durchströmung der Platten.
Mit integriertem, verstellbarem Ventileinsatz.
Der kV-Wert ist werksseitig voreingestellt und auf die
Wärmeleistung abgestimmt. Sickenteilung 33 1/3 mm.
Übergreifende obere Abdeckung und geschlossene seitliche Blenden.
Inkl. auf System abgeglichenes Bohrkonsolen-Montageset, welches die
Anforderungsklassen 1 und 2 gemäß der Richtlinie VDI 6036 erfüllt.
Blind- und Entlüftungsstopfen eingeschraubt.
Montagefertig in baustellengerechter Schutzverpackung.
Die Bauausführung entspricht den Anforderungen der GUV.
Ausgezeichnet mit dem RAL-Gütezeichen.
Serienfarbe:  weiß (RAL 9016) /
  bzw. nach Angabe des Architekten / Bauherrn
Anschlüsse:  2 x G 3/4" Außengewinde nach DIN EN 16313
Thermostatkopfgewinde:  M 30 x 1,5 mm,
Schließmaß Ventileinsatz:  11,8 mm
Lackierung:  Zweischichtlackierung gem. DIN 55900,
  Grundierung (ETL), Pulverbeschichtung
  (EPS), emissionsfrei auch im Heizbetrieb.
Betriebsdruck:  max. 10 bar
Medium:  Heißwasser bis 110 °C
Befestigung:  Befestigungslaschen

**1.3.1.10 Profil-Ventilheizkörper L/H/T: 900/800/100**
Profil-Ventilheizkörper L/H/T: 900/800/100

Baulänge:  900 mm
Bauhöhe:  800 mm
Bautiefe:  100 mm
sonst wie zuvor beschrieben.
Menge: 2,000 St
Kostenstellen DIN 276 (2018): 423

**1.3.1.20 Profil-Ventilheizkörper L/H/T: 900/900/155**
Profil-Ventilheizkörper L/H/T: 900/900/155

Baulänge:  900 mm
Bauhöhe:  900 mm
Bautiefe:  155 mm
sonst wie zuvor beschrieben.
Menge: 1,000 St
Kostenstellen DIN 276 (2018): 423

**1.3.1.30 Befestigungs-Set für zuvor beschriebene Heizkörper**
Befestigungs-Set für zuvor beschriebene Heizkörper
bestehend aus Wandkonsole mit Sicherungsfeder gegen Ausheben des Heizkörpers, Konsolen- Set besteht je Befestigungsachse aus 2 Wandkonsolen mit Schalldämmteil;
maximaler Belastungswert pro Konsole = 50 kg,
pro Set je 2 Sicherungsfedern
Konsole lackiert im Farbton RAL 9016
Menge: 3,000 St
Kostenstellen DIN 276 (2018): 423

*Hinweis: Zubehör Heizkörper*

**1.3.1.40 Flachheizkörper einmalig Ausbauen und Wiedereinbauen**
Flachheizkörper einmalig Ausbauen und Wiedereinbauen
innerhalb der Ausführungszeit, einschl. Schützen der Anschlüsse von Heizkörpern und Rohren gegen Verschmutzung, sowie Erneuerung der Anschlussdichtungen, in Arbeitsgängen nach Baufortschritt, einschl. Entleeren und Füllen der Anlage.
Menge: 3,000 St
Kostenstellen DIN 276 (2018): 423

**1.3.1.50 Heizkörper inkl. Schutzverpackung montieren**
Heizkörper inkl. Schutzverpackung montieren
Heizflächen wie zuvor beschrieben,
auf der Baustelle verteilen, aufstellen und mit den
Rohrleitungen verbinden.
Einschl. allen erforderlichen Kleinmaterial und an Vor-
und Rücklaufleitung (als Abschluss) Montage einer Rosette.
Menge: 3,000 St
Kostenstellen DIN 276 (2018): 423

**1.3.1.60 Thermostatkopf, mit eingeb. Messelement, Behördenmodell**
Thermostatkopf, mit eingeb. Messelement, Behördenmodell
DIN EN 215,  Farbe: weiß
als Behördenmodell gegen unberechtigtes  Verstellen
gesicherte Ausführung,
Medium Flüssigkeit, mit Frostschutzstellung, begrenzbar und blockierbar, Temperaturbereich 15 bis 25 °C,
diebstahlgesichert
Menge: 3,000 St
Kostenstellen DIN 276 (2018): 423

*Hinweis: Heizkörperverschraubung für Doppelanschluss*
Heizkörperverschraubung für Doppelanschluss
Durchgangsausführung, Gehäuse aus Rotguss, vernickelt, Gehäuseanschluss Heizkörperseite mit Außengewinde, Strangseite mit Innengewinde, für Wasser bis 120 °C,
PN 10, mit Absperrung, gesicherter Voreinstellung und Entleerung.

**1.3.1.70 Heizkörperverschraubung für Doppelanschluss DN 15**
Heizkörperverschraubung für Doppelanschluss DN 15
sonst wie zuvor beschrieben.
Menge: 2,000 St
Kostenstellen DIN 276 (2018): 423

**1.3.1.80 Heizkörperblindstopfen**
Heizkörperblindstopfen

für Warmwasser bis max. 110 °C,
aus Rotguss, verchromt, DN 10 oder DN 15.
Menge: 3,000 St
Kostenstellen DIN 276 (2018): 423

**1.3.1.90 Heizkörperentlüftung, aus Messing, vernickelt, R 1/2".**
Menge: 3,000 St
Kostenstellen DIN 276 (2018): 423

**1.3.1.100 Rosetten aus Kunststoff, als Doppelrosette**
Rosetten aus Kunststoff, als Doppelrosette
für die Anschlüsse von Ventilheizkörper
Menge: 3,000 St
Kostenstellen DIN 276 (2018): 423

**1.3.1.110 Thermostateinsätze voreinstellen**
Thermostateinsätze voreinstellen
Thermostateinsätze der Heizkörper je Gebäude
nach Datenblatt voreinstellen.
Bei der Verwendung anderer Heizkörper-
Thermostatventile / -ventileinsätze ist das
Umrechnen nach Einstelldiagramm durch den AN
einzukalkulieren.
Erstellen und Übergabe des Einstellprotokolls an die Bauleitung.
komplette Leistung
Menge: 3,000 St
Kostenstellen DIN 276 (2018): 423

##### 1.3.2 Heizdecke Gymnastikhalle

**1.3.2.10 Paneel-Deckenstrahlungsheizung in Segelform**
Paneel-Deckenstrahlungsheizung in Segelform
Abmessungen:  6 x (14.000 x 1.000 mm)
Ausgebildet als aktive Paneel-Deckenstrahlungsheizung in
Segelform.
Nachfolgende Angaben und Auslegungsaspekte sind
wertbildende Faktoren.
Systemprüfung nach DIN 18 0 32 und DBP 38 27 371 in
Anlehnung an DIN 4706 für alle Bauteile.
Montagehöhen: ca. 6,50 m
Wasserführende Heizrohre:
Heizrohre bestehend aus 1/2" Stahlrohren und einer 40mm
breiten Kontaktschienen (separate Position), die zur Steigerung
der Wärmeleistung in direktem Kontakt mit den Stahlpaneelen
stehen. Die Zertifizierungsnummern der "Systemprüfung auf
Ballwurfsicherheit" mit integrierten Systemeinbauleuchten und
mit patentierten Kontaktschienen sind anzugeben.

Systemprüfung nach DIN 18 0 32 “Ballwurfsicherheit für
Deckenstrahlungsheizung und Systemeinbauleuchten“

Oberflächen-Rostschutzlackierung der Rohrregister nach
Verschweißung: 100%
Alternativkonstruktionen mit Zahnleisten und insbesondere
Einlegemäandern, sind nicht zugelassen. Anschlüsse mit
Gewindemuffen DN15 oder DN20 an den Verteiler- und
Sammlerrohren angeordnet.

Rohrdurchmesser: 21,3 mm
Wandstärke: 1,5 mm
Gefordertes Registermaterial: Stahl
Mindestwandstärke: 1,50 mm
Minimale Zugfestigkeit: 230 N/mm²
Minimales Torsionsmoment: 200 Nm
zul. Betriebsdruck. max. 6,0 bar
Strahlungsleistung: 85 %

Eine Mäandertechnik mit Zahnleisten ist aufgrund der
vorhandenen Einbausituation nicht zugelassen. Es sind
ausschließlich großformatige Stahlrohrregister einzubauen.

Paneele:
Stahlpaneele 0,65 mm stark nach DIN 17 162 und DIN 59 232.
Die Sichtseite ist antistatisch im Coilcoating-Verfahren
dauerhaft und hochelastisch farbig beschichtet. Die Rückseite
ist zusätzlich schutzlackiert.
Aluminium-Kontaktschienen (separate Position) mit
ausgestanzten Haltezungen, die mittels Haltefedern an den
vorhandenen Rohrregistern zu befestigen sind.
Standardfarbton: weiß ähnlich RAL9002

Modulmaße:
Die Modulmaße sind bindend, Breitenänderungen sind nicht
zulässig.
Paneelmaß: 85 mm
Fugenmaßmaß: 15 mm
Modulmaß: 100 mm

Schallschutz:
Die Paneel-Deckenstrahlungsheizung absorbiert aufgrund ihrer
Konstruktion hervorragend Schall und reduziert den störenden
Nachhall erheblich. Der Fugenanteil von 15% der Deckenfläche
lässt auftretende Schallenergie in den Deckenhohlraum
passieren. Hier wird sie von der nicht brennbaren
Mineralwollschicht (separate Position) und deren spezifischem
Strömungswiderstand weitgehend absorbiert.

Einfache Zugänglichkeit des Zwischendeckenbereiches auch
dort, wo keine gesonderten Revisionsöffnungen vorgesehen
sind, um Wartungsarbeiten an Systemteilen durchzuführen. Die
Demontage von Verkleidungselementen muss ohne
mechanischen Beschädigungen an den Systembauteilen
durchzuführen sein, d.h. die Paneele müssen von der
Rohrregisterkonstruktion werkzeuglos zu demontieren sein. Alle
Komponenten die direkt mechanischer Beanspruchung
ausgesetzt sind (Deckenunteransicht, System-Einbauleuchten
oder sonstige An-/Einbauten) müssen so ausgetauscht werden
können, dass bei unbeschädigten wasserführenden Teilen nur
die nicht wasserführenden Teile demontiert werden müssen
und ein Entleeren bzw. Befüllen des Systems vermieden
werden kann.
Aus energetischen Gründen und um eine einheitliche
Wärmeausdehnung sicherzustellen, ist eine flächige
Registeranordnung vorgesehen. Die technischen Daten sind
wertbildende Faktoren. Partielle Anordnungen von
Registerflächen sind nicht gestattet. Die Hallendecke ist unter
Berücksichtigung der Registerrohrabstände und Aussparungen
komplett flächig zu aktivieren. Aus Revisionsgründen müssen
die Paneele von der Rohrregisterkonstruktion werkzeuglos zu
demontieren sein.
Es sind nur Deckensysteme zugelassen, die einen
Belegungsgrad über 70% der Deckenfläche gewährleisten.
Die Strahlungsleistung von 85% ist bindend einzuhalten.
Menge: 84,000 m2

**1.3.2.20 Kontaktschienen zur Strahlungsübertragung**
Kontaktschienen zur Strahlungsübertragung
Aluminium-Kontaktschienen für die vor beschriebene Paneel-
Deckenstrahlungsheizung. Wärmeleitprofile mit ausgestanzten
Haltezungen, allseitig mit hochwärmebeständigem Spezial-
Wärmelack zur Sicherstellung der Wärmeübertragung und
Wärmeabgabe beschichtet. Hochpräzises Rohrprofil zur
Aufnahme der Registerrohre, ballwurfsicher geprüft nach DIN
18 0 32 als Gesamtsystem.

Hinweis: Die Kontaktschienen müssen auf der Baustelle auf-
bzw. eingemessen und an allen wasserführenden Vierkant-
Registerrohren eingeschnitten und eingeklinkt werden.
Menge: 84,000 m2

**1.3.2.30 Wärmedämmung für Paneel-Deckenstrahlungsheizung**
Wärmedämmung für Paneel-Deckenstrahlungsheizung
Wärmedämmung bestehend aus Mineralfasermatten, nicht
brennbar, luftdicht und rieselsicher in eine schwarze PE-LD-
Folie eingeschweißt. Aus gesundheitlichen und hygienischen
Belangen sind offene Mineralwollen nicht zugelassen.
Materialdicke: 40 mm
Menge: 84,000 m2

**1.3.2.40 Aufhängesystem**
Aufhängesystem

Aufhängesystem für Paneeldecken und Rohrleitung mit Ober-
und Unterteil einschl. unterseitigen Befestigungsmaterialien.
Schrauben, Dübeltechnik etc. ist enthalten. Das
Abhängesystem wird an den Heizregistern / Rohrleitung
befestigt, die Kontaktschienen wiederrum werden an den
Registerrohren mittels Haltefedern befestigt. Geeignet für eine
Anbringung an  Holzbalken-Konstruktionen, Betondecken,
Schienensystemen und für eine Direktanbringung an
Trapezblechen (ohne gesonderten Trapezhänger).
Abhängehöhe bis ca. 500 - 600 mm
Menge: 320,000 St

**1.3.2.50 Endprofil**
Endprofil
Umlaufendes Schutzprofil aus verzintem Stahlblech, mehrfach
gekantet, weiß im Farbton der Paneel-Unteransicht oder
schwarz thermolackiert, zur Kaschierung vorhandener
Bautoleranzen sowie als optischer
Abschluss des Deckenheizsystems zum übrigen Baukörper und
zum Anschluss an bauseitige Deckenverkleidungen.
Menge: 12,000 m

**1.3.2.60 Binderprofil**
Binderprofil
Binderprofil aus verzinktem Stahlblech, mehrfach gekantet,
weiß im Farbton der Paneel-Unteransicht oder schwarz
thermolackiert, zur Realisierung eines optisch definierten
Schattenfugenmaßes sowie zur Verkleidung des offenen
Paneel-Querschnitts und zum Anschluss an bauseitige
Binderkonstruktionen.
Menge: 168,000 m

**1.3.2.70 Heizregister-Verbindungen / Anbindungen**
Heizregister-Verbindungen / Anbindungen

Erstellung der Registerdurchverbindungen und Anbindungen
zur Gewährleistung des optimalen Wasserdurchflusses sowie der maximalen Leistungsabgabe des Deckenheizsystems
entsprechend der konstruktiven Vorgaben. Zur Herstellung der Registerverbindungen und Anbindungen ist aus Gründen der Diffussionsdichtheit grundsätzlich nur C-Stahlrohr und
Edelstahlringwellrohr zugelassen. Kupfer und Kunststoffrohr,
sowie Steckschläuche sind nicht zulässig.
Menge: 30,000 St

**1.3.2.80 Versorgungsleitungen im Deckenniveau**
Versorgungsleitungen im Deckenniveau
Rohrleitungen im Deckenniveau aus C-Stahl einschließlich des
erforderlichen Pressmaterials, inkl. Rohrdämmung aus
aluminiumkaschierten Steinwollschalen. (Montagehöhe max.
10,00 m)

Dimension: DN 15 bis DN 25
Menge: 672,000 m

**1.3.2.90 Lufttopf / Luftabscheider**
Lufttopf / Luftabscheider
Lufttopf / Luftabscheider nach Wahl des Auftragnehmers.
Lufttopf bis max. DN 100 aus geschweißtem Stahlrohr DIN EN
10217-1 Normalwanddicke, mit 2 Klöpperböden, Gesamtlänge
max. 300 mm, ohne Rohrisolierung und ohne
Entlüftungsleitungen. (Montagehöhe max. 7,50 m)
Menge: 30,000 St

**1.3.2.100 Füll- und Entleerungseinheit**
Füll- und Entleerungseinheit
Füll- und Entleerungseinheit als Verschlusseinheit mit
zusätzlicher Kunststoffabdeckkappe, zur punktuellen
Entleerung/-Wiederbefüllung, auf der Innenseite eines
Vierkantverteilerrohres an den Heizregistern montiert.
Menge: 1,000 St

**1.3.2.110 Füll- und Entleerwerkzeug**
Füll- und Entleerwerkzeug

Separates Befüll- und Entleerwerkzeug für die Paneel-
Deckenstrahlungsheizung mit Spezial-Dichtungssystem und
integriertem Schlauchanschluss in 3/4".
Menge: 1,000 St

**1.3.2.120 Druckprobe**
Druckprobe
Abdrücken der zurvor montierten Heizregister der Paneel-
Deckenstrahlungsheizung mittels Druckluft einschl.
Protokollierung der gemessenen Daten.
Menge: 1,000 psch

**1.3.2.130 Vermessungsarbeiten**
Vermessungsarbeiten
Ein- und Vermessung der einzelenen Deckenfelder und
Heizregister sowie ggfls. vorhandener Installationstrassen mit
Laseroptik.
Menge: 1,000 psch

**1.3.2.140 Revisionsöffnung**
Revisionsöffnung
Revisionsöffnung komplett bestückt mit den Paneelen der vor beschriebenen Paneel-Deckenstrahlungsheizung. Abschließbar mit Steckschlüssel und/oder Innensechskant. Prüfung der Ballwurfsicherheit nach den gleichen Kriterien wie bei der
Paneel-Deckenstrahlungsheizung. Zur Revision von z.B.
Trennvorhangantrieben, Ventilen, Stellmotoren etc.
Größe 600 x 600 mm
Menge: 1,000 St

**1.3.2.150 Montageschiene**
Montageschiene
Montageschiene zur Abhängung der Deckenstrahlungsheizung.
Überspannlänge max. ca. 0,75 m
Zum Überspannen kurzer Längen z.B. Überspannen eines
Wechsel usw.
Zur Verbindung der bauseits vorhandenen Abhängeachsen der
Deckenkonstruktion mit den werkseitig vorgegebenen
Abhängepunkten der Deckenstrahlungsheizung.
Menge: 50,000 m

**1.3.2.160 Pauschale Zulage für erschwerte Montage**
Pauschale Zulage für erschwerte Montage

Pauschale Zulage für die erschwerte Montage aufgrund des
Einbaus unserer Paneel-Deckenstrahlungsheizung zwischen
den bestehenden Bindern.
Menge: 1,000 psch

##### 1.3.3 Fußbodenheizung

*Hinweis: Tacker-Fußbodenheizungs-System*
Tacker-Fußbodenheizungs-System

bestehend aus:
    - flexiblem Systemrohr aus sauerstoffdichtem, vernetztem Material
  (DIN geprüftes PEX-a Rohr (14x2 mm, 16x2 mm), Ring 240 m oder 640 m
  sowie MLCP Rohr (14 x 1,6 mm und 16 x 2 mm), Ring 200 m und 500 m
    - Aufstecknadeln zur sicheren Fixierung auf der Tackerplatte für
  Rohrstärken 14 - 20 mm

Teckerplatte werden von Estrichleger geliefert und verlegt.

**1.3.3.10 Tackernadel 14 - 20**
Tackernadel 14 - 20
zur Befestigung und Fixierung der
Rohre mittels Systemtacker auf
den Tackerplatten/ - rollen, aus PE,
je 50 Stk. magaziniert.
Menge: 25000,000 St
Kostenstellen DIN 276 (2018): 423

*Hinweis: PE-Xa Rohr*
PE-Xa Rohr

als Ringmaterial zur Verwendung als Flächenheizungsrohr, Verbindung mit Pressfitting-Technik oder Klemmverschraubungen.
Werkstoff:  vernetztes Polyethylen,
  nach DIN ISO 15857,
  sauerstoffdicht nach DIN 4726

PE-Xa Rohr 14x2 mm und 16x2 mm:

max. Auslegungstemperatur:  90 °C
Anwendungsklasse:  4 / 6 bar

**1.3.3.20 PE-Xa Rohr 16 x 2**
PE-Xa Rohr 16 x 2
Ring 240 m,
sonst wie zuvor beschrieben.
Menge: 12000,000 m
Kostenstellen DIN 276 (2018): 423

**1.3.3.30 Schutzhülse bis 20 mm**
Schutzhülse bis 20 mm
zum Schutz der Leitung im Bereich der Heizestrich-
Bewegungsfugen gem. DIN 18560
Werkstoff: geschlossenzelliges Polyethylen mit
Selbstklebestreifen; Dimension: für Rohre bis 20 mm
L = 300 mm
Menge: 120,000 St
Kostenstellen DIN 276 (2018): 423

**1.3.3.40 Presskupplung PE-X 16-16**
Presskupplung PE-X 16-16
zur Verbindung von Flächenheizungsrohren PE-X
Rohren 16x2 mm
Werkstoff:  Messing, Presshülse aus Edelstahl
Menge: 5,000 St
Kostenstellen DIN 276 (2018): 423

**1.3.3.50 Klemmringverschraubung PE-Xa**
Klemmringverschraubung PE-Xa
für PE-Xa Rohre, mit 3/4" Eurokonus
zum Anschluss an Heizkreisverteiler
Anschluss komplett
Menge: 265,000 St
Kostenstellen DIN 276 (2018): 423

**1.3.3.60 Führungsbogen 14 - 18**
Führungsbogen 14 - 18
aus schlagfestem Kunststoff zur Rohrumlenkung im
Deckendurchbruch und am Heizkreisverteiler
Menge: 265,000 St
Kostenstellen DIN 276 (2018): 423

*Hinweis: Heizkreisverteiler-Set HKV Standard*
Heizkreisverteiler-Set HKV Standard
bestehend aus:
Wärmezähleranschlussgarnitur; 2 Kugelhahnventile 1" / 3/4"
voller Durchgang mit Verschraubung; Strangregulierventil DN 20
mit Messventil und -adapter
2 Blindstopfen G 1/2"; 2 Füll- und Entleerungsventile G 1/2";
2 Blindstopfen G 1"
Heizkreisverteiler: 2 Edelstahl-Profilrohr-Verteiler DN 32 mit
Regulierventilen und Topmeter 0,5 -5 l/min

Komplett anschlussfertig im gelieferten und montierten, verzinkten Verteilerschrank vormontiert, mit langem Seitenteil und höhenverstellbaren Standfüßen. Weißem Estrichblech und Rohrumlenkschiene, verstellbarem Frontrahmen mit Kunststofftür (Farbe weiß), versenktem Kunststoffdrehverschluss und verdeckten Lüftungsschlitzen

In jedem Verteiler ist der Verlegeplan mit HK-Zuordnung als laminiertes Blatt zu montieren

**1.3.3.70 Heizkreisverteiler-Set HKV 6 Heizkreise**
Heizkreisverteiler-Set HKV 6 Heizkreise
HKV, 6 Kreise

Schrankabmessungen:
Höhe:  725 mm
Breite:  715 mm
Tiefe:  80 mm
sonst wie zuvor beschrieben.
Menge: 2,000 St
Kostenstellen DIN 276 (2018): 423

**1.3.3.80 Heizkreisverteiler-Set HKV 8 Heizkreise**
Heizkreisverteiler-Set HKV 8 Heizkreise
HKV, 8 Kreise

Schrankabmessungen:
Höhe:  725 mm
Breite:  715 mm
Tiefe:  80 mm
sonst wie zuvor beschrieben.
Menge: 1,000 St
Kostenstellen DIN 276 (2018): 423

**1.3.3.90 Heizkreisverteiler-Set HKV 10 Heizkreise**
Heizkreisverteiler-Set HKV 10 Heizkreise
HKV, 10 Kreise

Schrankabmessungen:
Höhe:  725 mm
Breite:  880 mm
Tiefe:  80 mm
sonst wie zuvor beschrieben.
Menge: 4,000 St
Kostenstellen DIN 276 (2018): 423

**1.3.3.100 Heizkreisverteiler-Set HKV 11 Heizkreise**
Heizkreisverteiler-Set HKV 11 Heizkreise
HKV, 11 Kreise

Schrankabmessungen:
Höhe:  725 mm
Breite:  880 mm
Tiefe:  80 mm
sonst wie zuvor beschrieben.
Menge: 1,000 St
Kostenstellen DIN 276 (2018): 423

**1.3.3.110 Heizkreisverteiler-Set HKV 12 Heizkreise**
Heizkreisverteiler-Set HKV 12 Heizkreise
HKV, 12 Kreise

Schrankabmessungen:
Höhe:  725 mm
Breite:  1045 mm
Tiefe:  80 mm
sonst wie zuvor beschrieben.
Menge: 5,000 St
Kostenstellen DIN 276 (2018): 423

**1.3.3.120 Thermischer Stellantrieb AC 24 V~**
Thermischer Stellantrieb AC 24 V~
Komponente für Einzelraumregelung;
weißes Anschlusskabel, 1,2 m fest am Gehäuse montiert.
Montagelage: senkrecht bis waagerecht.
alpinweiß (ähnlich RAL 9010)
einschließlich Elektro-Anschluss an Verdrahtungseinheit oder -baus. verlegten Elektrokabeln von
den Raumthermostaten

Fabrikat / Typ:  Jung / Artikel-Nr.: TVA 110 WW
Menge: 132,000 St
Kostenstellen DIN 276 (2018): 423

**1.3.3.130 Verdrahtungseinheit für 24 V weiß**
Verdrahtungseinheit für 24 V weiß
zur übersichtlichen Verdrahtung von max.
6 Raumfühlern und max. 12 Stellantrieben.
vormontierte Einheit bestehend aus:
- Gehäuse inkl. Befestigungszubehör
- Verteilerplatine mit Gerätesymbolik
- Überlastungsschutz (230V/T4A)
- Überspannungsschutz
- Anschlusskabel mit Stecker
Konformität: CE
Farbe:  reinweiß RAL 9010
Schutzart:  IP 20 (EN 60 529)
max. Stromaufnahme je TA/AR 230: 0,2 A
Wirkleistung je TA/AR 230;< 3 W

Hinweis:
Steckdose im Verteilerschrank vorsehen.
einschließlich Anschluss der baus. verlegten
Elektrokabel von den Raumthermostaten
Menge: 12,000 St
Kostenstellen DIN 276 (2018): 423

**1.3.3.140 Verschlusskappe**
Verschlusskappe
3/4" Verteilerabgang
aus Messing, vernickelt, inkl. Dichtring.
Menge: 10,000 St
Kostenstellen DIN 276 (2018): 423

**1.3.3.150 Einregulierung und Endkontrolle aller Fußbodenheizungen,**
Einregulierung und Endkontrolle aller Fußbodenheizungen,
Überwachung der Lage der Rohre und Anschlüsse vor und während dem Einbringen des Heizestriches,
Einstellung der erforderlichen Wassermenge für die einzelnen Heizkreise und Erstellen eines Mess- und Übergabeprotokolls,
Inbetriebnahme der Heizungsanlage und Beheizung des
Estrichs vor Aufbringung des Fertigbelags.
Erstellen des Einstellungsprotokolls, Anheizprotokolls und des Trockenheizungsprotokolls sowie
Übergabe an die Bauleitung
Menge: 1,000 psch
Kostenstellen DIN 276 (2018): 423

#### 1.4 429 Wärmeversorgungsanlagen, sonstiges

##### 1.4.1 Inbetriebnahme-/Außerbetriebnahmearbeiten

**1.4.1.10 provisorische Inbetriebnahme für Estrichaufheizung**
provisorische Inbetriebnahme für Estrichaufheizung
vorgezogene Inbetriebnahme und Betrieb der Anlage für die Estrichaufheizung.
Temperatureinstellung werden gemäß Protokoll von Estrichleger erfolgen und dokumentiert.
Abrechnung in Wochen
Menge: 10,000 Wo

**1.4.1.20 Inbetriebnahme und Einregulierung**
Inbetriebnahme und Einregulierung
für alle gelieferten Bauteile in der Heizungsanlage,
für die nicht bereits separate Inbetriebnahme-Positionen
im betreffendem Teil des Leistungsverzeichnisses
vorhanden sind.
inkl. Durchführung und Bestätigung des hydraulischen Abgleich für die gesamte Anlage
Überprüfung und, falls erforderlich, Nachziehen
aller lösbaren Verbindungen während und nach
dem erstem Aufheizen.

Die Abrechnung dieser Position wird nur einmal
anerkannt, auch wenn die Arbeiten abschnittsweise
durchgeführt werden müssen. Dies ist einzukalkulieren.
Menge: 1,000 psch
Kostenstellen DIN 276 (2018): 429

*Hinweis: Befüllung mit aufbereitetem Wasser*
Befüllung mit aufbereitetem Wasser
gemäß VDI 2035 Blatt 1 + 2
Die Gesamtanlage (Heizungs-, Kühl- und Kaltwassernetz) ist vor VOR der ERSTEN Inbetriebnahme mit aufbereitetem Wasser gemäß VDI 2035 Blatt 1 + 2 zu befüllen. Für durch mangelhafte Enthärtung an der Anlage entstehende Schäden haftet der Auftragnehmer!
(Wasserhärte <0,1° dH, Leitfähigkeit <10 µS/cm)
für den Betrieb der Anlage in salzarmer Fahrweise gemäß VDI 2035 (pH-Wert 8,2 - 8,5, Leitfähigkeit <100 µS/cm)

**1.4.1.30 Spülen, Entleeren, Befüllen, Entlüften**
Spülen, Entleeren, Befüllen, Entlüften
für alle neu erstellten Anlagenteile der Heizungs- und Kalt-/ Kühlwasseranlage. Spülen der Anlage nach Durchführung
der Druckprobe, Entleeren, Entschlammen, Befüllen
und Entlüften der Anlage.
Gesamtvolumen ca. 10 m³.
Reinigen der Schmutzfänger.
Einschließlich Lieferung von Betriebs- und Hilfsstoffen
und Messung / Protokollierung der Füllmenge.
Die Abrechnung dieser Position wird nur einmal anerkannt, auch wenn die Arbeiten abschnittsweise durchgeführt werden müssen, z.B. getrennt nach den Etagen und den Steigsträngen.

Mehrkosten für Entsalzung siehe separate Position.
Menge: 1,000 psch
Kostenstellen DIN 276 (2018): 429

**1.4.1.40 Bereitstellung Wasseraufbereitung (Entsalzung)**
Bereitstellung Wasseraufbereitung (Entsalzung)
Mehrkosten zur Position "Befüllen"
für die Gestellung einer mobilen Wasseraufbereitungsanlage für die Zeitdauer der Befüllung.
Einsatz einer mobilen Vollentsalzungsanlage,
als Kompletteinheit auf mobiler Sackkarre o.ä., für die
Befüllung der Heizungsanlage mit entsalztem Wasser
mit Restleitfähigkeit von max. 10 uS.
Anlagenvolumen ca. 18 m³,
Rohhärte Frischwasser im Härtebereich 2-Mittel (13,1 ° dH),
Reinwassererzeugung (mind.) 1,0 m³/h bzw. 24 m³ pro Tag,
Restleitfähigkeit max. 10 uS,
zul. Vordruck Rohwasser (mind.) 2 bis 6 bar,
Leistungsbeschreibung:
- Lieferung und Aufstellung
  der mobilen Wasseraufbereitungsanlage
- Justierung der Anlage
- Einweisung in die Bedienung und Überwachung der Wasseraufbereitungsanlage
- Entnahme und Analyse einer Füllwasserprobe nach Befüllung der Heizungs- und Kalt-/ Kühlwasseranlage (Härte, Leitfähigkeit, Salzgehalt, pH-Wert)
- Ausstellung eines Betriebsbuches
- Demontage und Abtransport der mobilen Wasseraufbereitungsanlage
Einschließlich Anschluss-Zubehör.
Menge: 1,000 psch
Kostenstellen DIN 276 (2018): 429

**1.4.1.50 Probebetrieb nach Inbetriebnahme, 8 Tage**
Probebetrieb nach Inbetriebnahme, 8 Tage
Durchführung eines 8-tägigen Probebetriebs der Anlage.
Durchführung unter Normal-Betriebsbedingungen.
Einschließlich Funktionsprüfung für alle Anlagenteile,
Dokumentation der wichtigsten Betriebswerte
und Nachjustierungs- und Einregulierungsarbeiten.
Menge: 1,000 psch
Kostenstellen DIN 276 (2018): 429

**1.4.1.60 Reinigung der Schmutzfänger**
Reinigung der Schmutzfänger
nach Durchführung des Probebetriebs
und Funktionsprüfung der Gesamtanlage.
Menge: 1,000 psch
Kostenstellen DIN 276 (2018): 429

**1.4.1.70 Einweisung des Bedienungspersonals**
Einweisung des Bedienungspersonals
in den Betrieb und die Bedienung
aller neu erstellten Anlagenteile.
Einschließlich Erstellung eines Einweisungsprotokolls.
Durchführung der Einweisung anhand vollständiger
Revisionsunterlagen.
Menge: 1,000 psch
Kostenstellen DIN 276 (2018): 429

**1.4.1.80 Zusätzliche Einweisung des Bedienungspersonals**
Zusätzliche Einweisung des Bedienungspersonals
in den Betrieb und die Bedienung
aller neu erstellten Anlagenteile.
Einschließlich Erstellung eines Einweisungsprotokolls.
Durchführung der Einweisung anhand vollständiger
Revisionsunterlagen.
Menge: 1,000 psch
Kostenstellen DIN 276 (2018): 429

**1.4.1.90 Feinreinigung der Technikzentralen**
Feinreinigung der Technikzentralen
Feinreinigung der kompletten Technikzentralen
(Raum, Installationen, Geräte)
sowie der zugänglichen Leitungstrassen.
Im Einzelnen:
-  Vorrreinigung mit Besen
-  Feinreinigung feucht
-  Komplette Feuchtreinigung sämtlicher Installationen
Menge: 1,000 psch
Kostenstellen DIN 276 (2018): 429

##### 1.4.2 Kernlochbohrungen

*Hinweis: Kernlochbohrung*
Kernlochbohrung
durch Stahlbetondecken und Wände aus Beton,
Stahlbeton, Mauerwerk und Naturstein.
Auffangen des Wassers bei Nassbohrungen
durch einen Wassersammelring.
Umfangsfläche der Bohrung geeignet für Einbau
von Gummi-Pressring-Dichtungseinsätzen.
Durchmesser Kernbohrung in mm
und max. Decken- bzw. Wandstärke in cm
nach Angabe in den Einzel-Positionen.
Einschließlich Abtransport und fachgerechter
Entsorgung des Bauschutts.

*Hinweis: Arbeitshöhe bis 4 m über Fußboden.*

**1.4.2.10 Kernlochbohrung 80 mm / L 35 cm**
Kernlochbohrung 80 mm / L 35 cm
Sonst wie zuvor beschrieben.
Menge: 5,000 St
Kostenstellen DIN 276 (2018): 429

**1.4.2.20 Kernlochbohrung 100 mm / L 35 cm**
Kernlochbohrung 100 mm / L 35 cm
Sonst wie zuvor beschrieben.
Menge: 5,000 St
Kostenstellen DIN 276 (2018): 429

**1.4.2.30 Kernlochbohrung 150 mm / L 35 cm**
Kernlochbohrung 150 mm / L 35 cm
Sonst wie zuvor beschrieben.
Menge: 5,000 St
Kostenstellen DIN 276 (2018): 429

**1.4.2.40 Kernlochbohrung 200 mm / L 35 cm**
Kernlochbohrung 200 mm / L 35 cm
Sonst wie zuvor beschrieben.
Menge: 5,000 St
Kostenstellen DIN 276 (2018): 429

##### 1.4.3 Gerüst

**1.4.3.10 Gerüste fahrbar, für Montagehöhen über 3,5 m bis 7,0 m**
Gerüste fahrbar, für Montagehöhen über 3,5 m bis 7,0 m
als Gerüste aller Art mit Arbeitsbühnen über 3,5 m über
Gelände bzw. Fußboden, für alle Montagearbeiten in Anzahl, Art und Höhe, entsprechend dem Arbeitsumfang anfahren, aufbauen, ggf. umbauen, abbauen und abfahren.
 Ausführung der Gerüste nach DIN 4420 und
DIN 18451, den UVV-Vorschriften und den örtlichen
Bestimmungen.
Menge: 2,000 St

##### 1.4.4 Beschilderungen

*Hinweis: Koordination Bezeichnungsschilder:*
Koordination Bezeichnungsschilder:
Vor Gravierung / Beschriftung von Bezeichnungsschildern
ist eine Schilderliste zur Genehmigung
bei der Bauleitung einzureichen.

**1.4.4.10 Bezeichnungsschild 100 x 52 mm**
Bezeichnungsschild 100 x 52 mm
Schild aus mehrschichtigem Kunststoff,
mit mehrzeiliger gravierter Beschriftung,
mit Grundhalter aus Stahlblech verzinkt
und Abdeckung aus Kunststoff.
Befestigung und Ausführung nach DIN 825.
Festlegung Farbe, Beschriftungstext und
Anbringungsort in Absprache mit dem Auftraggeber.
Menge: 16,000 St
Kostenstellen DIN 276 (2018): 429

**1.4.4.20 Bezeichnungsschild 148 x 74 mm**
Bezeichnungsschild 148 x 74 mm
Schild aus mehrschichtigem Kunststoff,
mit mehrzeiliger gravierter Beschriftung,
mit Grundhalter aus Stahlblech verzinkt
und Abdeckung aus Kunststoff.
Befestigung und Ausführung nach DIN 825.
Festlegung Farbe, Beschriftungstext und
Anbringungsort in Absprache mit dem Auftraggeber.
Menge: 24,000 St
Kostenstellen DIN 276 (2018): 429

**1.4.4.30 Fließrichtungspfeile Heizung gemäß DIN**
Fließrichtungspfeile Heizung gemäß DIN
Rohrleitungskennzeichnung
des Leitungsystems gemäß DIN 2403,
nach Abschluss der Wärmedämmarbeiten.
Richtungspfeile 31 x 179 mm.
Beschriftung "Heizung Vorlauf" / " Heizung Rücklauf".
Menge: 30,000 St
Kostenstellen DIN 276 (2018): 429

##### 1.4.5 Dokumentation

*Hinweis: Die geforderten Bestand- und Revisionsunterlagen*
Die geforderten Bestand- und Revisionsunterlagen
sind der Fachbauleitung mindestens 2 Wochen vor der
Abnahme 1-fach als Entwurf zur Prüfung zu übergeben.

**1.4.5.10 Bestands- und Revisionsunterlagen**
Bestands- und Revisionsunterlagen
für alle vom AN gelieferten Bauteile und Anlagen.
Erstellen der mitzuliefernden Unterlagen nach VOB C
und Erstellen der Bestandsunterlagen.
Unterlagen in 1-facher Ausfertigung, kopierfähig DIN A4, Zeichnungen farbig, CAD-Zeichnungen zusätzlich
im DXF-Dateiformat auf geeignetem Datenträger,
alle Unterlagen in Ordnern abgelegt,
einschließlich Inhaltsverzeichnis.
Unterlagen müssen auch komplett einmal digital übergeben werden (PDF, DXF, DWG)
Für alle Bauteile sind Datenblätter, Betriebsanleitungen,
Wartungsanleitungen, elektr. Anschluss-Schaltpläne
und Inbetriebnahme-, Einstell- und Messprotokolle
erforderlich. Insbesondere sind die folgenden Unterlagen
zu erbringen:
unterschriebene Dokumente müssen eingescannt und im Original eingereicht werden.

-  Inhaltsverzeichnis und Planverzeichnis
-  Anlagen- und Funktionsbeschreibung
  (mit den wichtigsten technischen Daten, Betriebs-
  und Einstellwerten)
-  Zusammenstellung der wichtigsten technischen Daten
-  Anlagenschemata (u. ä. Heizungsschema mit EInstellwerten der Ventile, Pumpenförderströme, Auslegungstemperatur)
-  Maßstäbliche Revisionspläne (mind. 1:50), farbig,
  mit Eintragung aller Anlagen, Anlagenteilen, Trassen und
  Leitungen und technischen, funktionellen und Querschnitts-
  Angaben und Bezugsmaßen zu sichtbaren Bauteilen
- Datenblätter, Betriebsanleitung,
- Wartungsanleitung,
- Schalt- und Stromlaufpläne,
- Inbetriebnahme-, Einstell- und Messprotokolle

Folgende Protokolle und Nachweise sind einzugliedern:
-  Druckprüfung der Heizungsleitungen
--  Spülen, Entleeren, Befüllung mit Wasseraufbereitung
  der Heizungsleitungen
-  Leitfähigkeitsmessung des Befüllwassers der Heizungsleit.
-  Druckprobe und Spülen der Trinkwasserleitungen
-  Aufheiz-Protokolle
-  Protokoll über die Einweisung des Bedienpersonals
Einschließlich:
-  Mess- und Prüfprotokolle
  nach VOB/C DIN 18379 und VDI 2079
-  Dokumentation der Einstellwerte aller Drosselorgane
-  Dokumentation hydraulischer Abgleich : Protokolle über die tatsächlichen endgültigen Einstellwerte aller Bauteile in der Anlage und die eingestellten Schaltzeiten und Sollwerte,
-  Prüfbescheinigungen zu allen TÜV-Abnahmen
  und sonstigen behördliche Abnahmen
-  Protokolle über die vorgeschriebenen Prüf-
  und Herstellerbescheinigungen
-  Bestätigung der Technikparameter nach DIN V 18599
Der jeweilige Wartungs- / Inspektionsumfang für alle
betroffenen Bauteile ist unter Angabe von Wartungsumfang
und -zeitraum in einer Tabelle aufzulisten.
Menge: 1,000 psch
Kostenstellen DIN 276 (2018): 429

**1.4.5.20 Bestands- und Revisionsunterlagen auf Datenträger**
Bestands- und Revisionsunterlagen auf Datenträger
Lieferung der o.g. Revisionsunterlagen
in Form von pdf-Dateien auf Datenträger (CD / DVD).
CAD-Zeichnungen zusätzlich im DXF-Dateiformat.
Unterschrienen Dokument müsse gescannt werden
Menge: 1,000 psch
Kostenstellen DIN 276 (2018): 429

**1.4.5.30 Bauteilliste (Excel-Liste)**
Bauteilliste (Excel-Liste)
als Ergänzung der o.g. Revisionsunterlagen.
Auflistung aller tatsächlich montierten Bauteile
mit Angabe von Fabrikat, Typ, Nennweite, Nenndruck
und - falls notwendig - von sonstigen charakterisierenden
technischen Daten (z.B. kvs-Wert).
Die Liste ist als Excel-Liste zu erstellen.
Menge: 1,000 psch
Kostenstellen DIN 276 (2018): 429

**1.4.5.40 Anlagenschema**
Anlagenschema
Anlagenschema, farbig, bis A0,
unter Folie dicht verschweißt,
auf Alu-Grundplatte mit Rahmen.
Anbringung in Zentrale,
einschließlich Befestigungsmaterial.
Darstellung der gesamten Anlagentechnik.
Das Schema ist in 1-facher Ausfertigung
der Bauleitung zur Prüfung und Freigabe vorzulegen.
Menge: 1,000 St
Kostenstellen DIN 276 (2018): 429

**1.4.5.50 Errichterbescheinigung gem. BetrSichV**
Errichterbescheinigung gem. BetrSichV
Erstellung einer Errichterbescheinigung
gemäß §2 BetrSichV über den ordnungsgemäßen
Zustand der Anlage hinsichtlich Montage, Installation,
Aufstellbedingungen und sicherer Funktion.
Menge: 1,000 St
Kostenstellen DIN 276 (2018): 429

### 2 KG 420 Wartung

#### 2.1 Wartungsarbeiten

##### 2.1.1 Wartungsarbeiten

*Hinweis: WARTUNG*

**2.1.1.10 Wartungsvertrag, innerhalb Gewährleistungszeitraum**
Wartungsvertrag, innerhalb Gewährleistungszeitraum
Für die vorstehend beschriebene komplette heizungstechnische Anlage ist ein Wartungsvertrag für die Wartung
während der Gewährleistungszeit anzubieten.
Wartung gemäß beigefügte AMEV-Mustervertrag

Wartungspreis pro Jahr
Menge: 4,000 Jr
